# Joint de retrait dans un revêtement de sol continu en béton, via la découpe avec un disque à diamant

- Propriété du fichier: CYPE INGENIEROS, S.A.
- Format: FIEBDC-3/2002
- Devise: EUR
- Coûts indirects: 3.00 %
- Frais généraux: 13.00 %
- Bénéfice: 6.00 %
- TVA: 20.00 %

## V Voiries

### VP Revêtement de sols extérieurs

#### VPB Béton

**VPB030** m Joint de retrait dans un revêtement de sol continu en béton, via la découpe avec un disque à diamant.
Joint de retrait dans un revêtement de sol continu en béton, de 3 à 5 mm de largeur et 20 mm de profondeur, via découpe avec un disque à diamant.
Inclut: Implantation du joint. Découpe du béton. Nettoyage final du joint.
Critère pour le métré: Longueur mesurée selon documentation graphique du Projet.
Critère pour le mémoire: On mesurera la longueur réellement exécutée selon les spécifications du Projet.

| Code | U | Désignation | Quantité | Prix | Montant |
|---|---|---|---|---|---|
| mq06cor020 | h | Équipement pour découpage de joints dans les dallages en béton. (matériel) | 0.165 | 10.85 | 1.79 |
| mo112 | h | Ouvrier d'exécution I/OE2 construction. (main-d'œuvre) | 0.165 | 25.31 | 4.18 |
| % | % | Frais de chantier des unités d'ouvrage | 2 % | 5.97 | 0.12 |
|  |  | Coûts directs |  |  | 6.09 |
