# Préparation d'une surface en béton par piquage mécanique

- Propriété du fichier: CYPE INGENIEROS, S.A.
- Format: FIEBDC-3/2002
- Devise: EUR
- Coûts indirects: 3.00 %
- Frais généraux: 13.00 %
- Bénéfice: 6.00 %
- TVA: 20.00 %

## E Enveloppe et finition extérieure

### EA Nettoyage, préparation et réparation

#### EAP Préparation

**EAP120** m² Préparation d'une surface en béton par piquage mécanique.
Préparation d'une surface en béton par piquage mécanique avec un marteau piqueur jusqu'à atteindre une profondeur de 20 mm, en supprimant les parties fragiles.
Inclut: Montage de la protection contre la poussière. Piquage mécanique avec un marteau électrique. Nettoyage de la surface support. Retrait et entassement des restes générés. Chargement des restes générés dans le camion ou la benne.
Critère pour le métré: Surface mesurée selon documentation graphique du Projet.
Critère pour le mémoire: On mesurera la surface réellement exécutée selon les spécifications du Projet.

| Code | U | Désignation | Quantité | Prix | Montant |
|---|---|---|---|---|---|
| mq05mai040 | h | Marteau électrique. (matériel) | 0.638 | 3.14 | 2.00 |
| mq08gel010k | h | Groupe électrogène insonorisé, triphasé, de 45 kVA de puissance. (matériel) | 0.638 | 5.38 | 3.43 |
| mo112 | h | Ouvrier d'exécution I/OE2 construction. (main-d'œuvre) | 0.607 | 25.31 | 15.36 |
| mo113 | h | Ouvrier d'exécution I/OE1 construction. (main-d'œuvre) | 0.607 | 24.51 | 14.88 |
| % | % | Frais de chantier des unités d'ouvrage | 2 % | 35.67 | 0.71 |
|  |  | Coûts directs |  |  | 36.38 |
