# Gargouille en acier corten

- Propriété du fichier: CYPE INGENIEROS, S.A.
- Format: FIEBDC-3/2002
- Devise: EUR
- Coûts indirects: 3.00 %
- Frais généraux: 13.00 %
- Bénéfice: 6.00 %
- TVA: 20.00 %

## E Enveloppe et finition extérieure

### EC Éléments complémentaires de façade

#### ECG Gargouilles

**ECG020** U Gargouille en acier corten.
Gargouille de tube en acier avec résistance améliorée à la corrosion atmosphérique (coupent) S355J0WP, selon NF EN 10025-5, de 100 mm de diamètre, 500 mm de longueur et 2 mm d'épaisseur; mise en place avec mastic de silicone neutre; et réalisation et imperméabilisation du joint périphérique avec mastic de polyuréthane, application préalable de l'apprêt.
Inclut: Implantation de la pièce. Mise en place et à l'aplomb, nivellement et alignement. Scellement des joints et nettoyage.
Critère pour le métré: Nombre d'unités prévues, selon documentation graphique du Projet.
Critère pour le mémoire: On mesurera le nombre d'unités réellement exécutées selon les spécifications du Projet.

| Code | U | Désignation | Quantité | Prix | Montant |
|---|---|---|---|---|---|
| mt15sja100 | U | Cartouche de mastic de silicone neutre. (matériau) | 0.100 | 3.13 | 0.31 |
| mt20gac010b | U | Gargouille de tube en acier avec résistance améliorée à la corrosion atmosphérique (coupent) S355J0WP, selon NF EN 10025-5, de 100 mm de diamètre, 500 mm de longueur et 2 mm d'épaisseur. (matériau) | 1.000 | 157.50 | 157.50 |
| mt20wwa035 | U | Cartouche de 250 cm³ d' apprêt pour mastics. (matériau) | 0.016 | 5.35 | 0.09 |
| mt20wwa030 | U | Cartouche de 310 cm³ de mastic de polyuréthane imperméable. (matériau) | 0.032 | 7.32 | 0.23 |
| mo020 | h | Compagnon professionnel III/CP2 construction. (main-d'œuvre) | 0.070 | 29.25 | 2.05 |
| mo113 | h | Ouvrier d'exécution I/OE1 construction. (main-d'œuvre) | 0.070 | 24.51 | 1.72 |
| % | % | Frais de chantier des unités d'ouvrage | 2 % | 161.90 | 3.24 |
|  |  | Coûts directs |  |  | 165.14 |
