# Trappe de visite, en bois, pour coffre de volet roulant

- Propriété du fichier: CYPE INGENIEROS, S.A.
- Format: FIEBDC-3/2002
- Devise: EUR
- Coûts indirects: 3.00 %
- Frais généraux: 13.00 %
- Bénéfice: 6.00 %
- TVA: 20.00 %

## E Enveloppe et finition extérieure

### EF Fermetures et protections solaires

#### EFV Volets

**EFV050** U Trappe de visite, en bois, pour coffre de volet roulant.
Trappe de visite pour coffre de volet roulant, de panneau aggloméré de 4 mm d'épaisseur, recouvert avec feuille en bois de pin; avec vernissage en atelier avec vernis synthétique avec finition brillante, de 30 cm de hauteur et 140 cm de longueur. Comprend vis de fixation.
Inclut: Mise en place du couvercle de amovible.
Critère pour le métré: Nombre d'unités prévues, selon documentation graphique du Projet.
Critère pour le mémoire: On mesurera le nombre d'unités réellement exécutées selon les spécifications du Projet.

| Code | U | Désignation | Quantité | Prix | Montant |
|---|---|---|---|---|---|
| mt22cca020aqa | U | Trappe de visite pour coffre de volet roulant, de panneau aggloméré de 4 mm d'épaisseur, recouvert avec feuille en bois de pin; avec vernissage en atelier avec vernis synthétique avec finition brillante, de 30 cm de hauteur et 140 cm de longueur, y compris vis de fixation. (matériau) | 1.000 | 6.41 | 6.41 |
| op00ato010 |  | Tournevis. | 1.000 | 0.00 | 0.00 |
| op00tal010 |  | Perceuse. | 1.000 | 0.00 | 0.00 |
| op00cla010 |  | Cloueuse pneumatique. | 1.000 | 0.00 | 0.00 |
| mo058 | h | Ouvrier professionnel II/OP menuisier bois. (main-d'œuvre) | 0.161 | 26.23 | 4.22 |
| % | % | Frais de chantier des unités d'ouvrage | 2 % | 10.63 | 0.21 |
|  |  | Coûts directs |  |  | 10.84 |
