# Remplacement d'un matériau de jointoiement dans un revêtement céramique de toiture terrasse

- Propriété du fichier: CYPE INGENIEROS, S.A.
- Format: FIEBDC-3/2002
- Devise: EUR
- Coûts indirects: 3.00 %
- Frais généraux: 13.00 %
- Bénéfice: 6.00 %
- TVA: 20.00 %

## E Enveloppe et finition extérieure

### ET Couvertures de toitures terrasses

#### ETR Réparations

**ETR040** m² Remplacement d'un matériau de jointoiement dans un revêtement céramique de toiture terrasse.
Vidange et nettoyage du matériau de jointoiement dans les dallages céramique avec joints larges (séparation entre 3 et 15 mm) de toiture terrasse accessible, en le substituant par mortier de joints cémenteux amélioré, avec absorption d'eau réduite et résistance élevée à l'abrasion type CG 2 W A, couleur blanche, pour joints de 2 à 15 mm. Comprend la préparation de la zone de travail et de protection des éléments du contour qui doivent être maintenus, le nettoyage du revêtement, l'entassement et le retrait de restes de chantier.
Inclut: Vidange et nettoyage du matériau de jointoiement. Jointoiement du revêtement. Nettoyage du revêtement. Retrait et chargement des restes de l'ouvrage.
Critère pour le métré: Surface mesurée selon documentation graphique du Projet.
Critère pour le mémoire: On mesurera la surface réellement exécutée selon les spécifications du Projet.

| Code | U | Désignation | Quantité | Prix | Montant |
|---|---|---|---|---|---|
| mt09mcp020fE | kg | Mortier de joints cémenteux amélioré, avec absorption d'eau réduite et résistance élevée à l'abrasion, type CG2 W A, selon NF EN 13888, couleur blanche, pour joints de 2 à 15 mm, à base de ciment à haute résistance, quartz, additifs spéciaux, pigments et résines synthétiques, pour jointoiement de tout type de pièces céramiques. (matériau) | 0.020 | 0.78 | 0.02 |
| mo061 | h | Ouvrier professionnel II/OP carreleur en revêtements de sols. (main-d'œuvre) | 0.131 | 26.02 | 3.41 |
| % | % | Frais de chantier des unités d'ouvrage | 2 % | 3.43 | 0.07 |
|  |  | Coûts directs |  |  | 3.50 |
