# Profil pour arrêt latéral de terrasse deck en bois pour extérieur

- Propriété du fichier: CYPE INGENIEROS, S.A.
- Format: FIEBDC-3/2002
- Devise: EUR
- Coûts indirects: 3.00 %
- Frais généraux: 13.00 %
- Bénéfice: 6.00 %
- TVA: 20.00 %

## F Aménagements et finitions

### FS Revêtements de sols

#### FSB Bois

**FSB040** m Profil pour arrêt latéral de terrasse deck en bois pour extérieur.
Profilé en bois massif, de pin Suède, de jusqu'à 100 mm de hauteur et 24 mm d'épaisseur, brossée, pour application d'un traitement protecteur et décoratif sur site, avec accessoires de montage, pour arrêt latéral de terrasse deck en bois pour extérieur.
Critère d'évaluation économique: Le prix ne comprend pas la couche de finition.
Inclut: Implantation, marquage et coupe de la partie excédante du profilé d'arrêt latéral. Fixation du profilé d'arrêt latéral aux lambourdes.
Critère pour le métré: Longueur mesurée selon documentation graphique du Projet. Le métré par casses et découpes n'a pas été augmenté, puisque 5% de pièces de plus ont été considérées dans la décomposition.
Critère pour le mémoire: On mesurera la longueur réellement exécutée selon les spécifications du Projet.

| Code | U | Désignation | Quantité | Prix | Montant |
|---|---|---|---|---|---|
| mt18mta031a | m | Profilé en bois massif, de pin Suède, de jusqu'à 100 mm de hauteur et 24 mm d'épaisseur, brossée, pour application d'un traitement protecteur et décoratif sur site, avec accessoires de montage; pour finition latérale de terrasse deck en bois. (matériau) | 1.050 | 4.70 | 4.94 |
| mo025 | h | Compagnon professionnel III/CP2 parqueteur. (main-d'œuvre) | 0.119 | 29.25 | 3.48 |
| mo063 | h | Ouvrier professionnel II/OP parqueteur. (main-d'œuvre) | 0.119 | 26.02 | 3.10 |
| % | % | Frais de chantier des unités d'ouvrage | 2 % | 11.52 | 0.23 |
|  |  | Coûts directs |  |  | 11.75 |
