# Ouverture dans revêtement de mur

- Propriété du fichier: CYPE INGENIEROS, S.A.
- Format: FIEBDC-3/2002
- Devise: EUR
- Coûts indirects: 3.00 %
- Frais généraux: 13.00 %
- Bénéfice: 6.00 %
- TVA: 20.00 %

## P Interventions préalables

### PP Étude des pathologies

#### PPI Investigations in situ

**PPI100** U Ouverture dans revêtement de mur.
Exécution d'une couche allant jusqu'à 500 cm² de surface en revêtement de plâtre dans le mur, pour l'inspection des différentes couches et du matériau de base, réalisée avec des moyens manuels. Comprend fermeture du trou avec repositionnement des matériaux démolis, nettoyage, récupération des décombres et chargement manuel dans la benne.
Inclut: Réalisation de l'ouverture. Fermeture du trou. Retrait et stockage des décombres. Chargement des décombres dans la benne.
Critère pour le métré: Nombre d'unités prévues, selon documentation graphique du Projet.
Critère pour le mémoire: On mesurera le nombre d'unités réellement exécutées selon les spécifications du Projet.

| Code | U | Désignation | Quantité | Prix | Montant |
|---|---|---|---|---|---|
| mt51rev010a | m² | Démolition du revêtement ou du recouvrement avec moyens manuels, comprend le replacement des matériaux démolis. (matériau) | 0.050 | 9.00 | 0.45 |
| mo113 | h | Ouvrier d'exécution I/OE1 construction. (main-d'œuvre) | 0.927 | 24.51 | 22.72 |
| % | % | Frais de chantier des unités d'ouvrage | 2 % | 23.17 | 0.46 |
|  |  | Coûts directs |  |  | 23.63 |
