# Tuyau pour câbles

- Propriété du fichier: CYPE INGENIEROS, S.A.
- Format: FIEBDC-3/2002
- Devise: EUR
- Coûts indirects: 3.00 %
- Frais généraux: 13.00 %
- Bénéfice: 6.00 %
- TVA: 20.00 %

## T Équipements techniques

### TS Systèmes de sécurité

#### TSC Câbles

**TSC010** m Tuyau pour câbles.
Tuyau blindé pour câbles de 10x0,22 mm², sans halogènes, réaction au feu classe Eca selon FR EN 50575.
Inclut: Implantation du parcours du tuyau. Pose du tuyau. Connexion et contrôle de son bon fonctionnement.
Critère pour le métré: Longueur mesurée selon documentation graphique du Projet.
Critère pour le mémoire: On mesurera la longueur réellement exécutée selon les spécifications du Projet.

| Code | U | Désignation | Quantité | Prix | Montant |
|---|---|---|---|---|---|
| mt41ing050I | m | Tuyau blindé pour câbles de 10x0,22 mm², sans halogènes, réaction au feu classe Eca selon FR EN 50575. (matériau) | 1.000 | 0.39 | 0.39 |
| mo006 | h | Compagnon professionnel III/CP2 installateur de réseaux et d'équipements de détection et de sécurité. (main-d'œuvre) | 0.016 | 30.20 | 0.48 |
| mo105 | h | Ouvrier professionnel II/OP installateur de réseaux et d'équipements de détection et de sécurité. (main-d'œuvre) | 0.016 | 25.99 | 0.42 |
| % | % | Frais de chantier des unités d'ouvrage | 2 % | 1.29 | 0.03 |
|  |  | Coûts directs |  |  | 1.32 |
