# Abri photovoltaïque de voiture, en parking extérieur

- Propriété du fichier: CYPE Ingenieros S.A.
- Format: FIEBDC-3/2016
- Logiciel: Générateur de prix de la construction. CYPE Ingenieros, S.A.
- Date: 27/03/2024
- Devise: EUR
- Coûts indirects: 3 %
- Frais généraux: 13 %
- Bénéfice: 6 %
- TVA: 20 %

## A VRD et aménagements extérieurs

### AU Aires de stationnement

#### AUC Abris de voitures

**AUC020** U Abri photovoltaïque de voiture, en parking extérieur.
Abri photovoltaïque de voiture, en parking extérieur, de 8x5 m et 6 kW de puissance totale installée, constitué de kit d'ossature, en acier galvanisé constitué de poteaux, poutres et pannes, avec assemblages boulonnés sur site, de 2,5 m de hauteur libre dans la partie basse, avec un angle d'inclinaison de 11° et 7 m distance entre les centres des poteaux et couverture de 24 modules solaires photovoltaïques à cellules en silicium monocristallin, puissance maximale (Wp) 250 W, tension à pleine puissance (Vmp) 36,2 V, intensité à pleine puissance (Imp) 6,91 A, tension dans circuit ouvert (Voc) 22,6 V, intensité de court-circuit (Isc) 7,32 A, efficacité 15,38%, 72 cellules, vitre extérieure en verre trempé de 3,2 mm d'épaisseur, couche adhésive d'éthylène-acétate de vinyle (EVA), couche postérieure de polyfluorure de vinyle avec du polyester et du polyfluorure de vinyle (TPT), cadre en aluminium anodisé, température de travail -40°C jusqu'à 85°C, dimensions 1640x992x35 mm, résistance à la charge du vent 245 kg/m², résistance à la charge de la neige 551 kg/m², poids 18,15 kg, avec boîte de connexions avec diodes, câbles et connecteurs. Comprend les accessoires, la visserie, les éléments d'ancrage et le matériel de connexion électrique.
Critère d'évaluation économique: Le prix ne comprend ni l'excavation des fondations ni la réalisation de la fondation.
Inclut: Implantation et marquage des axes des poteaux. Montage de la structure métallique. Aplomb. Mise en place et fixation des modules solaires photovoltaïques. Connexion et contrôle de son bon fonctionnement.
Critère pour le métré: Nombre d'unités prévues, selon documentation graphique du Projet.
Critère pour le mémoire: On mesurera le nombre d'unités réellement exécutées selon les spécifications du Projet.

| Code | U | Désignation | Quantité | Prix | Montant |
|---|---|---|---|---|---|
| mt07mag010a | U | Kit d'ossature, en acier galvanisé constitué de poteaux, poutres et pannes, avec assemblages boulonnés sur site, de 2,5 m de hauteur libre dans la partie basse, avec un angle d'inclinaison de 11° et 7 m distance entre les centres des poteaux, pour la formation d'un abri à un versant de 8x5 m, avec accessoires, visserie et éléments d'ancrage. (matériau) | 1 | 1672 | 1672.000 |
| mt35sol010aBB | U | Module solaire photovoltaïque à cellules en silicium monocristallin, puissance maximale (Wp) 250 W, tension à pleine puissance (Vmp) 36,2 V, intensité à pleine puissance (Imp) 6,91 A, tension dans circuit ouvert (Voc) 22,6 V, intensité de court-circuit (Isc) 7,32 A, efficacité 15,38%, 72 cellules, vitre extérieure en verre trempé de 3,2 mm d'épaisseur, couche adhésive d'éthylène-acétate de vinyle (EVA), couche postérieure de polyfluorure de vinyle avec du polyester et du polyfluorure de vinyle (TPT), cadre en aluminium anodisé, température de travail -40°C jusqu'à 85°C, dimensions 1640x992x35 mm, résistance à la charge du vent 245 kg/m², résistance à la charge de la neige 551 kg/m², poids 18,15 kg, avec boîte de connexions avec diodes, câbles et connecteurs. (matériau) | 24 | 242.5 | 5820.000 |
| mo047 | h | Compagnon professionnel III/CP2 charpentier métal. (main-d'œuvre) | 4.356 | 30.72 | 133.816 |
| mo094 | h | Ouvrier professionnel II/OP charpentier métal. (main-d'œuvre) | 4.356 | 27.32 | 119.006 |
| mo003 | h | Compagnon professionnel III/CP2 électricien. (main-d'œuvre) | 8.494 | 30.2 | 256.519 |
| mo102 | h | Ouvrier professionnel II/OP électricien. (main-d'œuvre) | 8.494 | 25.99 | 220.759 |
| % | % | Frais de chantier des unités d'ouvrage | 4 % | 8222.100 | 328.884 |
|  |  | Coûts directs |  |  | 8550.984 |

Déchets:
- pose: mt07mag010a; facteur de déchet 0.0053

## Ressources

**mt07mag010a** U Kit d'ossature, en acier galvanisé constitué de poteaux
Données techniques: Coût énergétique 24677.677 MJ; Émission de CO2 2516.724 kg; Code CED 17 04 05; Masse de l'élément 983.02 kg; Volume 0.468105 m3
Déchets:
- emballage: re170203 Plastique. (composant de déchet); quantité 0.04 kg; Code CED 17 02 03; Masse de l'élément 1 kg; Volume 0.001667 m3

**mt35sol010aBB** U Module solaire photovoltaïque à cellules en silicium monocristallin
Données techniques: Coût énergétique 672.686 MJ; Émission de CO2 36.676 kg
Déchets:
- emballage: re150101 Emballages en papier et en carton. (composant de déchet); quantité 2.699 kg; Code CED 15 01 01; Masse de l'élément 1 kg; Volume 0.001333 m3
