# Filet anti-oiseaux

- Propriété du fichier: CYPE Ingenieros S.A.
- Format: FIEBDC-3/2016
- Logiciel: Générateur de prix de la construction. CYPE Ingenieros, S.A.
- Date: 25/10/2024
- Devise: EUR
- Coûts indirects: 3 %
- Frais généraux: 13 %
- Bénéfice: 6 %
- TVA: 20 %

## E Enveloppe et finition extérieure

### EC Éléments complémentaires de façade

#### ECO Protection contre les oiseaux

**ECO040** m² Filet anti-oiseaux.
Filet anti-oiseaux constitué de maille de polyéthylène de 75x75 mm, stable face aux rayons UV, pour protéger les ouvertures de jusqu'à 8 m², évitant l'accès de mouettes au bâtiment. Comprend le câble en acier galvanisé pour la fixation du filet, les accessoires et les produits complémentaires pour la fixation et l'ancrage du filet. Totalement monté et testé, sans inclure la répercussion de l'échafaudage ni affecter la stabilité de l'élément auquel il est ancré.
Inclut: Nettoyage et préparation du support. Implantation. Mise en place des ancrages sur le support. Fixation du câble sur les ancrages. Fixation du réseau au câble.
Critère pour le métré: Surface mesurée selon documentation graphique du Projet.
Critère pour le mémoire: On mesurera la surface réellement exécutée selon les spécifications du Projet.

| Code | U | Désignation | Quantité | Prix | Montant |
|---|---|---|---|---|---|
| mt41ave040a | m² | Filet anti-oiseaux constitué de maille de polyéthylène de 75x75 mm, stable face aux rayons UV, pour protéger les ouvertures par lesquelles les mouettes accèdent au bâtiment. (matériau) | 1.05 | 0.66 | 0.693 |
| mt41ave041 | m | Câble nu en acier galvanisé, de 2 mm de diamètre, pour la fixation du filet anti-oiseaux aux systèmes de fixation. (matériau) | 2 | 0.26 | 0.520 |
| mt41ave042 | U | Matériau auxiliaire pour la formation d'un point de fixation entre le réseau anti-oiseaux et le support, constitué de deux fixations en aluminium pour fixer le filet au câble, un crochet en acier galvanisé, deux écrous de tension en acier galvanisé et un ancrage pour la mise en place sur le support. (matériau) | 4 | 4.2 | 16.800 |
| mo020 | h | Compagnon professionnel III/CP2 construction. (main-d'œuvre) | 0.212 | 29.25 | 6.201 |
| mo113 | h | Ouvrier d'exécution I/OE1 construction. (main-d'œuvre) | 0.212 | 24.51 | 5.196 |
| % | % | Frais de chantier des unités d'ouvrage | 2 % | 29.410 | 0.588 |
|  |  | Coûts directs |  |  | 29.998 |
