# Retrait d'une porte d'entrée au logement

- Propriété du fichier: CYPE Ingenieros S.A.
- Format: FIEBDC-3/2016
- Logiciel: Générateur de prix de la construction. CYPE Ingenieros, S.A.
- Date: 28/03/2024
- Devise: EUR
- Coûts indirects: 3 %
- Frais généraux: 13 %
- Bénéfice: 6 %
- TVA: 20 %

## E Enveloppe et finition extérieure

### EM Menuiseries extérieures

#### EMD Dépose

**EMD040** m² Retrait d'une porte d'entrée au logement.
Retrait d'une porte d'entrée au logement, en bois, avec des moyens manuels, sans détériorer la parement auquel elle est fixée, et chargement manuel dans le camion ou la benne.
Critère d'évaluation économique: Le prix comprend le retrait des vantaux, des cadres, des couvre-joints et des ferrures.
Inclut: Retrait de l'élément. Retrait et stockage du matériau enlevé. Nettoyage des restes d'ouvrage. Chargement manuel du matériau enlevé et des restes d'ouvrage dans le camion ou la benne.
Critère pour le métré: Surface mesurée selon documentation graphique du Projet.
Critère pour le mémoire: On mesurera la surface réellement démontée selon les spécifications du Projet.

| Code | U | Désignation | Quantité | Prix | Montant |
|---|---|---|---|---|---|
| mo113 | h | Ouvrier d'exécution I/OE1 construction. (main-d'œuvre) | 0.433 | 24.51 | 10.613 |
| mo112 | h | Ouvrier d'exécution I/OE2 construction. (main-d'œuvre) | 0.433 | 25.31 | 10.959 |
| % | % | Frais de chantier des unités d'ouvrage | 2 % | 21.572 | 0.431 |
|  |  | Coûts directs |  |  | 22.003 |

Déchets:
- démolition: ruo170201 Bois. (composant de déchet); quantité 17.25 kg; Code CED 17 02 01; Masse de l'élément 1 kg; Volume 0.000909 m3
- démolition: ruo170405 Fer et acier. (composant de déchet); quantité 15 kg; Code CED 17 04 05; Masse de l'élément 1 kg; Volume 0.000476 m3
- démolition: ruo170904 Déchets mélangés de construction et de démolition distincts de ceux spécifiés dans les codes 17 09 01, 17 09 02 et 17 09 03. (composant de déchet); quantité 0.18 kg; Code CED 17 09 04; Masse de l'élément 1 kg; Volume 0.000667 m3
