# Profilé cache-câbles en aluminium

- Propriété du fichier: CYPE Ingenieros S.A.
- Format: FIEBDC-3/2016
- Logiciel: Générateur de prix de la construction. CYPE Ingenieros, S.A.
- Date: 13/06/2024
- Devise: EUR
- Coûts indirects: 3 %
- Frais généraux: 13 %
- Bénéfice: 6 %
- TVA: 20 %

## F Aménagements et finitions

### FE Éléments complémentaires de finitions

#### FEP Profilés décoratifs

**FEP010** m Profilé cache-câbles en aluminium.
Profilé autoadhésif cache-câbles, en aluminium anodisé, avec surface lisse, de 40 mm de largeur et 8,5 mm de hauteur.
Inclut: Préparation de la surface support. Implantation. Découpe et préparation. Mise en place et fixation.
Critère pour le métré: Longueur mesurée selon documentation graphique du Projet. Le métré par casses et découpes n'a pas été augmenté, puisque 5% de pièces de plus ont été considérées dans la décomposition.
Critère pour le mémoire: On mesurera la longueur réellement exécutée selon les spécifications du Projet.

| Code | U | Désignation | Quantité | Prix | Montant |
|---|---|---|---|---|---|
| mt18jpc100a | m | Profilé autoadhésif cache-câbles, en aluminium anodisé, avec surface lisse, de 40 mm de largeur et 8,5 mm de hauteur. (matériau) | 1.05 | 8.35 | 8.768 |
| mo023 | h | Compagnon professionnel III/CP2 carreleur en revêtements de sols. (main-d'œuvre) | 0.059 | 29.25 | 1.726 |
| % | % | Frais de chantier des unités d'ouvrage | 2 % | 10.494 | 0.210 |
|  |  | Coûts directs |  |  | 10.704 |

Déchets:
- pose: mt18jpc100a Profilé autoadhésif cache-câbles, en aluminium anodisé, avec surface lisse, de 40 mm de largeur et 8,5 mm de hauteur; facteur de déchet 0.048

## Ressources

**mt18jpc100a** m Profilé autoadhésif cache-câbles, en aluminium anodisé, avec surface lisse, de 40 mm de largeur et 8,5 mm de hauteur
Données techniques: Coût énergétique 26.545 MJ; Émission de CO2 1.994 kg; Code CED 17 04 02; Masse de l'élément 0.228 kg; Volume 0.000152 m3
Déchets:
- emballage: re170203 Plastique. (composant de déchet); quantité 0.005 kg; Code CED 17 02 03; Masse de l'élément 1 kg; Volume 0.001667 m3
