# Équipement air-eau, pompe à chaleur aérothermique, pour production d'E.C.S

- Propriété du fichier: CYPE Ingenieros S.A.
- Format: FIEBDC-3/2016
- Logiciel: Générateur de prix de la construction. CYPE Ingenieros, S.A.
- Date: 13/06/2024
- Devise: EUR
- Coûts indirects: 3 %
- Frais généraux: 13 %
- Bénéfice: 6 %
- TVA: 20 %

## T Équipements techniques

### TC ECS et chauffage

#### TCL Électricité

**TCL030** U Équipement air-eau, pompe à chaleur aérothermique, pour production d'E.C.S..
Équipement air-eau, pompe à chaleur aérothermique, pour production d'E.C.S., constitué d'une unité extérieure pompe à chaleur, pour gaz R-410A, avec compresseur swing avec contrôle Inverter, COP 4,3, pression sonore en mode normal/silencieux: 47/44 dBA, dimensions 550x765x285 mm, poids 35 kg, alimentation monophasée (230V/50Hz), diamètre de connexion du tuyau de gaz 3/8", diamètre de connexion du tuyau de liquide 1/4", intervalle de fonctionnement de température de l'air extérieur en production d'E.C.S., en combinaison avec unité intérieure, de -15 à 35°C, longueur maximale de la tuyauterie frigorifique 20 m, différence maximale de hauteur avec l'unité intérieure 15 m et une unité intérieure, pour production d'E.C.S., pour gaz R-410A, capacité du réservoir 294 l, dimensions 1775x595x615 mm, poids 70 kg, classe d'efficacité énergétique A+, profil de consommation L, résistance électrique d'appui de 2 kW, interface de l'utilisateur intégrée à l'avant, isolation thermique en mousse de polyuréthane, échangeur de chaleur en acier inoxydable de 29 l, résistance électrique d'appui de 2 kW, température maximale de l'eau 75°C, pression maximale de l'eau 6 bar, intervalle de température de sortie d'E.C.S. depuis 25 jusqu'à 55°C. Comprend les éléments antivibratoires de sol. Totalement monté, connecté et mis en marche par l'entreprise installatrice pour le contrôle de son bon fonctionnement.
Inclut: Implantation de l'équipement. Mise en place et fixation de l'équipement et ses accessoires. Connecté aux réseaux de conduction d'eau, électrique et de récupération des condensats. Mise en marche.
Critère pour le métré: Nombre d'unités prévues, selon documentation graphique du Projet.
Critère pour le mémoire: On mesurera le nombre d'unités réellement exécutées selon les spécifications du Projet.

| Code | U | Désignation | Quantité | Prix | Montant |
|---|---|---|---|---|---|
| mt42dai330a | U | Unité extérieure pompe à chaleur, pour gaz R-410A, avec compresseur swing avec contrôle Inverter, COP 4,3, pression sonore en mode normal/silencieux: 47/44 dBA, dimensions 550x765x285 mm, poids 35 kg, alimentation monophasée (230V/50Hz), diamètre de connexion du tuyau de gaz 3/8", diamètre de connexion du tuyau de liquide 1/4", intervalle de fonctionnement de température de l'air extérieur en production d'E.C.S., en combinaison avec unité intérieure, de -15 à 35°C, longueur maximale de la tuyauterie frigorifique 20 m, différence maximale de hauteur avec l'unité intérieure 15 m. (matériau) | 1 | 854.1 | 854.100 |
| mt42www080 | U | Kit d'amortisseurs antivibration de sol, composé de quatre amortisseurs en caoutchouc, avec leurs vis, écrous et rondelles correspondants. (matériau) | 1 | 8 | 8.000 |
| mt42dai331a | U | Unité intérieure, pour production d'E.C.S., pour gaz R-410A, capacité du réservoir 294 l, dimensions 1775x595x615 mm, poids 70 kg, classe d'efficacité énergétique A+, profil de consommation L, résistance électrique d'appui de 2 kW, interface de l'utilisateur intégrée à l'avant, isolation thermique en mousse de polyuréthane, échangeur de chaleur en acier inoxydable de 29 l, résistance électrique d'appui de 2 kW, température maximale de l'eau 75°C, pression maximale de l'eau 6 bar, intervalle de température de sortie d'E.C.S. depuis 25 jusqu'à 55°C. (matériau) | 1 | 2295.15 | 2295.150 |
| mo005 | h | Compagnon professionnel III/CP2 installateur de climatisation. (main-d'œuvre) | 2.147 | 30.2 | 64.839 |
| mo104 | h | Ouvrier professionnel II/OP installateur de climatisation. (main-d'œuvre) | 2.147 | 25.99 | 55.801 |
| % | % | Frais de chantier des unités d'ouvrage | 2 % | 3277.890 | 65.558 |
|  |  | Coûts directs |  |  | 3343.448 |

## Ressources

**mt42dai330a** U Unité extérieure pompe à chaleur
Données techniques: Coût énergétique 1594.111 MJ; Émission de CO2 90.427 kg
Déchets:
- emballage: re150101 Emballages en papier et en carton. (composant de déchet); quantité 2.175 kg; Code CED 15 01 01; Masse de l'élément 1 kg; Volume 0.001333 m3
- emballage: re170201 Bois. (composant de déchet); quantité 0.606 kg; Code CED 17 02 01; Masse de l'élément 1 kg; Volume 0.000909 m3
