# Condensateur

- Propriété du fichier: CYPE Ingenieros S.A.
- Format: FIEBDC-3/2016
- Logiciel: Générateur de prix de la construction. CYPE Ingenieros, S.A.
- Date: 13/06/2024
- Devise: EUR
- Coûts indirects: 3 %
- Frais généraux: 13 %
- Bénéfice: 6 %
- TVA: 20 %

## T Équipements techniques

### TL Installations électriques

#### TLP Correction du facteur de puissance

**TLP010** U Condensateur.
Condensateur pour 42 kVAr de puissance réactive, alimentation triphasée à 400 V de tension et 50 Hz de fréquence, avec armoire métallique avec pied de support et degré de protection IP21, de 360x140x868 mm, contacteurs avec bloc de pré-insertion et résistance à décharge rapide, et fusibles à pouvoir de coupure élevé de 125 A. Comprend les accessoires nécessaires à une installation correcte.
Inclut: Montage et fixation. Connexion et mise en marche.
Critère pour le métré: Nombre d'unités prévues, selon documentation graphique du Projet.
Critère pour le mémoire: On mesurera le nombre d'unités réellement exécutées selon les spécifications du Projet.

| Code | U | Désignation | Quantité | Prix | Montant |
|---|---|---|---|---|---|
| mt35pci040gg | U | Condensateur pour 42 kVAr de puissance réactive, alimentation triphasée à 400 V de tension et 50 Hz de fréquence, avec armoire métallique avec pied de support et degré de protection IP21, de 360x140x868 mm, contacteurs avec bloc de pré-insertion et résistance à décharge rapide, et fusibles à pouvoir de coupure élevé de 125 A. (matériau) | 1 | 1599.83 | 1599.830 |
| mo003 | h | Compagnon professionnel III/CP2 électricien. (main-d'œuvre) | 2.209 | 30.2 | 66.712 |
| mo102 | h | Ouvrier professionnel II/OP électricien. (main-d'œuvre) | 2.209 | 25.99 | 57.412 |
| % | % | Frais de chantier des unités d'ouvrage | 2 % | 1723.954 | 34.479 |
|  |  | Coûts directs |  |  | 1758.433 |

## Ressources

**mt35pci040gg** U Condensateur pour 42 kVAr de puissance réactive
Données techniques: Coût énergétique 1729.090 MJ; Émission de CO2 110.465 kg
Déchets:
- emballage: re150101 Emballages en papier et en carton. (composant de déchet); quantité 2.143 kg; Code CED 15 01 01; Masse de l'élément 1 kg; Volume 0.001333 m3
