# Chaperon en béton polymère à surface polie

- Propriété du fichier: CYPE INGENIEROS, S.A.
- Format: FIEBDC-3/2002
- Devise: EUR
- Coûts indirects: 3.00 %
- Frais généraux: 13.00 %
- Bénéfice: 6.00 %
- TVA: 20.00 %

## E Enveloppe et finition extérieure

### EC Éléments complémentaires de façade

#### ECC Chaperons et couvre-poteaux

**ECC050** m Chaperon en béton polymère à surface polie, couleur blanche, conception plat, pour recouvrement de murs, avec larmier, de 350x20 mm, placé avec du mortier de ciment, industriel, avec adjuvant hydrofuge, M-15, application préalable dans la face inférieure de mortier-colle et scellage des joints entre pièces et, s'il y a lieu, des assemblages avec les murs, avec mastic de polyuréthane, application préalable de l'apprêt.
Formation de chaperon en béton polymère à surface polie, couleur blanche, conception plat, pour recouvrement de murs, avec larmier, de 350x20 mm, fournie en pièces jusqu'à 1,3 m de longueur, ancrage métallique en acier inoxydable et grave adhérée à la surface sur sa face inférieure, placé avec du mortier de ciment, industriel, avec adjuvant hydrofuge, M-15, sur lequel on introduit les ancrages métalliques, en créant une pente suffisante pour l'évacuation de l'eau, application dans la face inférieure de mortier-colle et scellage des joints entre pièces et, s'il y a lieu, des assemblages avec les murs, avec mastic de polyuréthane, application préalable de l'apprêt. Comprend l'implantation, les découpes et le nettoyage final.
Inclut: Préparation de la surface d'appui. Implantation des pièces. Mise en place, aplomb, nivellement et alignement des pièces. Scellage des joints et nettoyage.
Critère de métré de projet: Longueur mesurée aux axes, selon documentation graphique du Projet.
Critère de mesure de l'ouvrage: On mesurera, aux axes, la longueur réellement exécutée selon les spécifications du Projet.

| Code | U | Désignation | Quantité | Prix | Montant |
|---|---|---|---|---|---|
| mt20aho010hn | m | Chaperon en béton polymère à surface polie, couleur blanche, conception plat, pour recouvrement de murs, avec larmier, de 350x20 mm, fournie en pièces jusqu'à 1,3 m de longueur, ancrage métallique en acier inoxydable et grave adhérée à la surface sur sa face inférieure. (matériau) | 1.100 | 36.36 | 40.00 |
| mt08aaa010a | m³ | Eau. (matériau) | 0.006 | 1.50 | 0.01 |
| mt09mif010la | t | Mortier industriel pour maçonnerie, de ciment, couleur gris, avec adjuvant hydrofuge, catégorie M-15 (résistance à la compression 15 N/mm²), fourni en sacs, selon NF EN 998-2. (matériau) | 0.013 | 39.80 | 0.52 |
| mt20wwa040 | kg | Mortier-colle flexible et de grande adhérence, C2 S2. (matériau) | 2.400 | 0.50 | 1.20 |
| mt20wwa025 | m | Profil en mousse de polyéthylène, de 6 mm de diamètre, pour remplissage des joints. (matériau) | 3.500 | 0.39 | 1.37 |
| mt20wwa035 | U | Pot d'apprêt pour mastics (250 cm³). (matériau) | 0.041 | 5.35 | 0.22 |
| mt20wwa030 | U | Pot de mastic de polyuréthane imperméable (310 cm³). (matériau) | 0.082 | 7.32 | 0.60 |
| op00amo010 |  | Rectifieuse ou scie radiale. | 1.000 | 0.00 | 0.00 |
| mo020 | h | Compagnon professionnel III/CP2 construction. (main-d'œuvre) | 0.212 | 24.67 | 5.23 |
| mo113 | h | Ouvrier d'exécution I/OE1 construction. (main-d'œuvre) | 0.248 | 20.57 | 5.10 |
| % | % | Coûts directs complémentaires | 2 % | 54.25 | 1.09 |
|  |  | Coûts directs |  |  | 55.34 |
