# Imperméabilisation d'un mur de maçonnerie en contact avec le terrain, par sa face extérieure, avec des membranes bitumineuses

- Propriété du fichier: CYPE INGENIEROS, S.A.
- Format: FIEBDC-3/2002
- Devise: EUR
- Coûts indirects: 3.00 %
- Frais généraux: 13.00 %
- Bénéfice: 6.00 %
- TVA: 20.00 %

## E Enveloppe et finition extérieure

### EE Étanchéité: imperméabilisations

#### EEM Murs de sous-sol

**EEM050** m² Imperméabilisation d'un mur de maçonnerie en contact avec le terrain, par sa face extérieure, avec des membranes bitumineuses.
Imperméabilisation d'un mur de maçonnerie en blocs de béton en contact avec le terrain, par sa face extérieure, avec membrane en bitume modifié par élastomère SBS, LBM(SBS)-30-FP, avec une armature de feutre de polyester non tissé de 160 g/m², de surface non protégée, impression préalable avec émulsion bitumineuse anionique avec charges (rendement: 0,5 kg/m²), totalement adhérée au support avec chalumeau, placée avec des recouvrements; sur une couche de régularisation de mortier de ciment, industriel, avec adjuvant hydrofuge, M-7,5, de 2 cm d'épaisseur, finition lissée.
Critère d'évaluation économique: Le prix ne comprend pas la couche antipoinçonnante.
Inclut: Réalisation de travaux auxiliaires dans la surface support (formation d'angles, passage de tubes, etc.). Application de la couche de régularisation. Réalisation avec du mortier de l'angle en arrondi. Application de la couche d'impression. Réalisation de l'imperméabilisation. Résolution des points singuliers.
Critère pour le métré: Surface mesurée selon documentation graphique du Projet.
Critère pour le mémoire: On mesurera la surface réellement exécutée selon les spécifications du Projet, y compris les bords et les recouvrements.

| Code | U | Désignation | Quantité | Prix | Montant |
|---|---|---|---|---|---|
| mt08aaa010a | m³ | Eau. (matériau) | 0.007 | 1.50 | 0.01 |
| mt09mif010ja | t | Mortier industriel pour maçonnerie, de ciment, couleur grise, avec adjuvant hydrofuge, catégorie M-7,5 (résistance à la compression 7,5 N/mm²), fourni en sacs, selon NF EN 998-2. (matériau) | 0.038 | 60.97 | 2.32 |
| mt14iea020c | kg | Émulsion bitumineuse anionique avec charges. (matériau) | 0.500 | 3.30 | 1.65 |
| mt14lba010c | m² | Membrane en bitume modifié par élastomère SBS, LBM(SBS)-30-FP, de 2,5 mm d'épaisseur, masse nominale 3 kg/m², avec une armature de feutre de polyester non tissé de 160 g/m², de surface non protégée. Selon NF EN 13707. (matériau) | 1.100 | 5.54 | 6.09 |
| op00sop010 |  | Chalumeau pour soudure de membranes bitumineuses. | 1.000 | 0.00 | 0.00 |
| mo029 | h | Compagnon professionnel III/CP2 poseur de membranes d'étanchéité. (main-d'œuvre) | 0.160 | 29.25 | 4.68 |
| mo067 | h | Ouvrier professionnel II/OP poseur de membranes d'étanchéité. (main-d'œuvre) | 0.260 | 26.02 | 6.77 |
| mo020 | h | Compagnon professionnel III/CP2 construction. (main-d'œuvre) | 0.442 | 29.25 | 12.93 |
| mo113 | h | Ouvrier d'exécution I/OE1 construction. (main-d'œuvre) | 0.221 | 24.51 | 5.42 |
| % | % | Frais de chantier des unités d'ouvrage | 2 % | 39.87 | 0.80 |
|  |  | Coûts directs |  |  | 40.67 |
