# Système Veture d'isolation thermique par l'extérieur des façades. Revêtement avec panneaux préfabriqués en plaquettes céramiques en grès avec isolation incorporée

- Propriété du fichier: CYPE INGENIEROS, S.A.
- Format: FIEBDC-3/2002
- Devise: EUR
- Coûts indirects: 3.00 %
- Frais généraux: 13.00 %
- Bénéfice: 6.00 %
- TVA: 20.00 %

## E Enveloppe et finition extérieure

### EI Isolations extérieures

#### EIV Systèmes de vêture

**EIV010** m² Système Veture d'isolation thermique par l'extérieur des façades. Revêtement avec panneaux préfabriqués en plaquettes céramiques en grès avec isolation incorporée.
Isolation thermique par l'extérieur des façades, avec système Veture, composé de: panneaux préfabriqués, de 1240x600x48 mm, en plaquettes céramiques en grès, de 245x50x18 mm, appareil en panneresses, couleur rouge, avec isolation incorporée en polystyrène extrudé de 30 mm d'épaisseur. POSE: avec chevilles en polyamide et vis en acier zingué. JOINTOIEMENT: avec du mortier, type CG2. Comprend, plaquettes individuelles d'union entre panneaux préfabriqués, fixées avec un adhésif et le mastic élastomère bicomposant, pour le scellement des joints entre panneaux.
Inclut: Préparation de la surface support. Coupe et préparation des panneaux préfabriqués. Mise en place et fixation des panneaux préfabriqués sur le revêtement. Scellement des joints entre panneaux préfabriqués. Mise en place des plaquettes d'ajustement et des pièces spéciales. Jointoiement des plaquettes. Nettoyage final de la façade.
Critère pour le métré: Surface mesurée selon documentation graphique du Projet, en déduisant les ouvertures de surface supérieure à 1 m², en ajoutant en échange la surface de la partie intérieure de l'ouverture, correspondant au développement des jambages et des linteaux.
Critère pour le mémoire: On mesurera la surface réellement exécutée selon les spécifications du Projet, en déduisant les ouvertures de surface supérieure à 1 m², en ajoutant en échange la surface de la partie intérieure de l'ouverture, correspondant au développement des jambages et des linteaux.

| Code | U | Désignation | Quantité | Prix | Montant |
|---|---|---|---|---|---|
| mt12ppg010ae | U | Panneau préfabriqué, de 1240x600x48 mm, en plaquettes céramiques en grès, de 245x50x18 mm, appareil en panneresses, couleur rouge, avec isolation incorporée en polystyrène extrudé de 30 mm d'épaisseur, résistance à la compression >= 300 kPa, résistance thermique 0,9 m²K/W, conductivité thermique 0,034 W/(mK), Euroclasse E de réaction au feu; selon NF EN ISO 10545-11 et selon NF EN 13164; avec le prix augmenté de 20% pour cause de pièces spéciales: pièces d'angle, pièces de linteau et pièces courbes, y compris chevilles intégrées et plaquettes individuelles d'union entre panneaux préfabriqués. (matériau) | 1.420 | 59.15 | 83.99 |
| mt12ppg100a | U | Cheville en polyamide et vis en acier zingué, de 8 mm de diamètre et 100 mm de longueur. (matériau) | 7.000 | 0.29 | 2.03 |
| mt12ppg001 | U | Cartouche de 300 cm³ de mastic élastomère bicomposant, à base de polyuréthane et goudron. (matériau) | 0.330 | 6.92 | 2.28 |
| mt09mcp100h | kg | Mortier-colle amélioré, C2 TE S2, selon NF EN 12004, hautement déformable, avec résistance au glissement et temps ouvert allongé, couleur blanche, à un seul composant à base de ciment à haute résistance, granulats sélectionnés, additifs et résines synthétiques, pour la pose en couche mince de tut type de pièces céramiques en parements verticaux extérieurs et revêtements extérieurs. (matériau) | 0.800 | 1.17 | 0.94 |
| mt09mcr100a | kg | Mortier, type CG2, selon NF EN 13888, pour joints de 5 à 30 mm, composé de ciments à haute résistance, granulats sélectionnés, pigments et additifs spécifiques. (matériau) | 8.500 | 1.09 | 9.27 |
| op00ato010 |  | Tournevis. | 1.000 | 0.00 | 0.00 |
| mo052 | h | Compagnon professionnel III/CP2 poseur de systèmes de façades préfabriqués. (main-d'œuvre) | 0.450 | 31.65 | 14.24 |
| mo099 | h | Ouvrier professionnel II/OP poseur de systèmes de façades préfabriqués. (main-d'œuvre) | 0.300 | 27.27 | 8.18 |
| mo021 | h | Compagnon professionnel III/CP2 construction pour des travaux de maçonnerie. (main-d'œuvre) | 0.450 | 30.66 | 13.80 |
| mo114 | h | Ouvrier d'exécution I/OE1 construction pour des travaux de maçonnerie. (main-d'œuvre) | 0.300 | 25.69 | 7.71 |
| % | % | Frais de chantier des unités d'ouvrage | 2 % | 142.44 | 2.85 |
|  |  | Coûts directs |  |  | 145.29 |
