# Couronnement de façade légère, de tôle pliée en acier inoxydable AISI 304, de 1,5 mm d'épaisseur et 1600 mm de développement, finition mat, fixé avec des vis cachées

- Propriété du fichier: CYPE INGENIEROS, S.A.
- Format: FIEBDC-3/2002
- Devise: EUR
- Coûts indirects: 3.00 %
- Frais généraux: 13.00 %
- Bénéfice: 6.00 %
- TVA: 20.00 %

## E Enveloppe et finition extérieure

### EL Façades légères

#### ELB Systèmes de bardage constituant la paroi

**ELB050** m Couronnement de façade légère, de tôle pliée en acier inoxydable AISI 304, de 1,5 mm d'épaisseur et 1600 mm de développement, finition mat, fixé avec des vis cachées.
Couronnement de façade légère, de tôle pliée en acier inoxydable AISI 304, de 1,5 mm d'épaisseur et 1600 mm de développement, finition mat, fixé avec des vis cachées. Comprend les chutes, les coupes, les pièces d'acier et le scellage des joints au moyen d'un cordon de silicone neutre. Totalement monté.
Inclut: Implantation. Mise en place et fixation du couronnement. Scellage des joints.
Critère de métré de projet: Longueur mesurée selon documentation graphique du Projet.
Critère de mesure de l'ouvrage: On mesurera la longueur réellement exécutée selon les spécifications du Projet.

| Code | U | Désignation | Quantité | Prix | Montant |
|---|---|---|---|---|---|
| mt07ala210b | kg | Pièce en acier NF EN 10025 S275JO, composée de profilés laminés à chaud des séries L, LD, T, rond, carré, rectangulaire et fer plat, travaillé en atelier, finition galvanisé à chaud. (matériau) | 6.625 | 2.37 | 15.70 |
| mt12www010o | m | Tôle pliée en acier inoxydable AISI 304, de 1,5 mm d'épaisseur et 1600 mm de développement, finition mat. (matériau) | 1.000 | 53.58 | 53.58 |
| mt12ppl016 | U | Vis autoformeuse protégée contre l'oxydation. (matériau) | 4.000 | 0.04 | 0.16 |
| mt15sja100 | U | Cartouche de mastic de silicone neutre. (matériau) | 0.150 | 3.13 | 0.47 |
| mo052 | h | Compagnon professionnel III/CP2 poseur de systèmes de façades préfabriqués. (main-d'œuvre) | 0.646 | 26.36 | 17.03 |
| mo099 | h | Ouvrier professionnel II/OP poseur de systèmes de façades préfabriqués. (main-d'œuvre) | 0.646 | 23.25 | 15.02 |
| % | % | Coûts directs complémentaires | 2 % | 101.96 | 2.04 |
|  |  | Coûts directs |  |  | 104.00 |
