# Démontage d'un bardage de façade constitué de panneau sandwich en tôle d'acier, en maintenant les structures auxiliaires, avec moyens manuels, et charge manuelle dans le camion ou la benne

- Propriété du fichier: CYPE INGENIEROS, S.A.
- Format: FIEBDC-3/2002
- Devise: EUR
- Coûts indirects: 3.00 %
- Frais généraux: 13.00 %
- Bénéfice: 6.00 %
- TVA: 20.00 %

## E Enveloppe et finition extérieure

### EL Façades légères

#### ELD Démolition

**ELD010** m² Démontage d'un bardage de façade constitué de panneau sandwich en tôle d'acier, en maintenant les structures auxiliaires, avec moyens manuels, et charge manuelle dans le camion ou la benne.
Démontage d'un bardage de façade constitué de panneau sandwich en tôle d'acier, en maintenant les structures auxiliaires, avec des moyens manuels, sans détériorer les éléments auxquels il est fixé, et charge manuelle dans le camion ou la benne.
Inclut: Démontage de l'élément. Retrait et stockage du matériau démonté. Nettoyage des restes d'ouvrage. Charge manuelle du matériau démonté et des restes d'ouvrage dans le camion ou la benne.
Critère de métré de projet: Surface mesurée selon documentation graphique du Projet.
Critère de mesure de l'ouvrage: On mesurera la surface réellement démontée selon les spécifications du Projet.

| Code | U | Désignation | Quantité | Prix | Montant |
|---|---|---|---|---|---|
| mo011 | h | Compagnon professionnel III/CP2 monteur. (main-d'œuvre) | 0.464 | 24.91 | 11.56 |
| mo080 | h | Ouvrier professionnel II/OP monteur. (main-d'œuvre) | 0.464 | 21.40 | 9.93 |
| % | % | Coûts directs complémentaires | 2 % | 21.49 | 0.43 |
|  |  | Coûts directs |  |  | 21.92 |
