# Fenêtre en PVC "VEKA"

- Propriété du fichier: CYPE INGENIEROS, S.A.
- Format: FIEBDC-3/2002
- Devise: EUR
- Coûts indirects: 3.00 %
- Frais généraux: 13.00 %
- Bénéfice: 6.00 %
- TVA: 19.60 %

## E Enveloppe et finition extérieure

### EM Menuiseries extérieures

#### EMC PVC

**EMC030** U Fenêtre en PVC "VEKA", système Ekosol, deux vantaux glissants d'épaisseur 74 mm, dimensions 900x900 mm, composée d'un cadre, de vantaux et de parcloses avec finition naturel en couleur blanche, avec précadre.
Fourniture et montage de fenêtre en PVC "VEKA", système Ekosol, deux vantaux glissants d'épaisseur 74 mm, dimensions 900x900 mm, composée d'un cadre, de vantaux et de parcloses avec finition naturel en couleur blanche, coefficient de transmission thermique du cadre de la section type Uh,m = 2,1 W/(m²K), profilés à esthétique droite, épaisseur dans parois extérieures de 2,8 mm, 5 lames, renforts intérieurs en acier galvanisé, mécanisations d'évacuation et de décompression, joints d'étanchéité en EPDM, ferrures bichromatées, sans compact; composée d'un précadre, d'un cadre, de vantaux, de charnières et de poignées, d'éléments d'étanchéité et d'accessoires homologués. Comprend les pattes de fixation, le scellage périmétrique des joints au moyen d'un cordon de silicone neutre et l'ajustage final sur chantier. Élaborée en atelier, avec classification à la perméabilité à l'air classe 4, selon NF EN 12207, classification à l'étanchéité à l'eau classe 5A, selon NF EN 12208, et classification à la résistance à la charge du vent classe C5, selon NF EN 12210 Totalement montée et testée.
Inclut: Mise en place de la menuiserie. Scellage des joints périmétriques. Ajuste final des vantaux.
Critère de métré de projet: Nombre d'unités prévues, selon documentation graphique du Projet.
Critère de mesure de l'ouvrage: On mesurera le nombre d'unités réellement exécutées selon les spécifications du Projet.

| Code | U | Désignation | Quantité | Prix | Montant |
|---|---|---|---|---|---|
| mt24vek060saa | U | Fenêtre en PVC "VEKA", système Ekosol, deux vantaux glissants d'épaisseur 74 mm, dimensions 900x900 mm, composée d'un cadre, de vantaux et de parcloses avec finition naturel en couleur blanche, coefficient de transmission thermique du cadre de la section type Uh,m = 2,1 W/(m²K), profilés à esthétique droite, épaisseur dans parois extérieures de 2,8 mm, 5 lames, renforts intérieurs en acier galvanisé, mécanisations d'évacuation et de décompression, joints d'étanchéité en EPDM, ferrures bichromatées, sans compact, Selon NF EN 14351-1. (matériau) | 1.000 | 157.94 | 157.94 |
| mt24pem010 | m | Précadre pour menuiserie extérieure en PVC. (matériau) | 3.600 | 6.25 | 22.50 |
| mt15sja100 | U | Cartouche de mastic de silicone neutre. (matériau) | 0.200 | 3.13 | 0.63 |
| op00ato010 |  | Tournevis. | 1.000 | 0.00 | 0.00 |
| mo017 | h | Compagnon professionnel III/CP2 menuisier PVC et métal. (main-d'œuvre) | 1.889 | 24.68 | 46.62 |
| mo057 | h | Ouvrier professionnel II/OP menuisier PVC et métal. (main-d'œuvre) | 0.944 | 21.65 | 20.44 |
| % | % | Coûts directs complémentaires | 2 % | 248.13 | 4.96 |
|  |  | Coûts directs |  |  | 253.09 |
