# Toiture inclinée en ardoise

- Propriété du fichier: CYPE INGENIEROS, S.A.
- Format: FIEBDC-3/2002
- Devise: EUR
- Coûts indirects: 3.00 %
- Frais généraux: 13.00 %
- Bénéfice: 6.00 %
- TVA: 20.00 %

## E Enveloppe et finition extérieure

### EU Couvertures de toitures inclinées

#### EUA Ardoises

**EUA020** m² Toiture inclinée en ardoise.
Toiture inclinée avec une pente moyenne de 70%. FORME DE PENTES: combles aménagés constitués d'ossature structurale en bois; PARE-VAPEUR: film en polypropylène avec un voile au verso, de 340 µm d'épaisseur; ISOLATION THERMIQUE: panneau rigide en laine de verre, de 60 mm d'épaisseur, selon NF EN 13162, résistance thermique 1,71 m²K/W, conductivité thermique 0,035 W/(mK), placé par l'extérieur de la toiture, sur platelage en bois; COUVERTURE: pièces rectangulaires d'ardoise pour toiture, 40x22 cm, posées horizontalement en joints alternés (couverture à pureau entier), et fixées sur liteaux en bois de pin de 40x27 mm. Comprend, la résolution des points singuliers et les pièces spéciales de la couverture.
Critère d'évaluation économique: Le prix ne comprend pas l'ossature structurale en bois.
Inclut: Nettoyage de la face extérieure du platelage en bois. Mise en place du pare-vapeur. Fixation de l'isolant à la face extérieure du platelage en bois. Découpe des liteaux. Fixation des liteaux. Fixation des pièces d'ardoise sur les liteaux avec des crochets. Réalisation des arrêts.
Critère pour le métré: Surface du versant mesurée en grandeur réelle, selon documentation graphique du Projet, sans prendre en compte le recouvrement correspondant des pièces d'ardoise. Comprend la formation des faîtages, des arêtiers, des avant-toits et des rives. Ne comprend pas la formation des noues, des avant-toits décoratifs ou les rencontres de pans avec des parements verticaux, des cheminées, des fenêtres ou des conduits de ventilation.
Critère pour le mémoire: On mesurera, en grandeur réelle, la surface réellement exécutée selon les spécifications du Projet, sans prendre en compte le recouvrement correspondant des pièces d'ardoise. Comprend la formation des faîtages, des arêtiers, des avant-toits et des rives. Ne comprend pas la formation des noues, des avant-toits décoratifs ou les rencontres de pans avec des parements verticaux, des cheminées, des fenêtres ou des conduits de ventilation.

| Code | U | Désignation | Quantité | Prix | Montant |
|---|---|---|---|---|---|
| mt15iso030b | m² | Pare-vapeur étanche à l'air, formé de film en polypropylène avec un voile au verso, Euroclasse F de réaction au feu, selon NF EN 13501-1. (matériau) | 1.100 | 2.42 | 2.66 |
| mt16lvi170f | m | Ruban autoadhésif, pour le scellement des joints. (matériau) | 0.650 | 0.44 | 0.29 |
| mt16lvi010drb | m² | Panneau rigide en laine de verre, de 60 mm d'épaisseur, selon NF EN 13162, résistance thermique 1,71 m²K/W, conductivité thermique 0,035 W/(mK), Euroclasse A2-s1, d0 de réaction au feu selon NF EN 13501-1, capacité d'absorption d'eau à court terme <=1 kg/m² et coefficient de résistance à la diffusion de la vapeur d'eau 1. (matériau) | 1.050 | 18.19 | 19.10 |
| mt16lvi011 | U | Vis à double filet. (matériau) | 2.200 | 1.07 | 2.35 |
| mt13blw020c | m | Liteau de 27x40 mm de section, en bois scié de pin, traité en autoclave, avec classe d'emploi 2, selon NF EN 335, finition brossée, avec une humidité inférieure à 20%. (matériau) | 9.420 | 0.34 | 3.20 |
| mt13eag022 | U | Clou en acier pour fixation d'éléments en bois au support en bois. (matériau) | 14.986 | 0.04 | 0.60 |
| mt13piz200e | U | Pièce rectangulaire d'ardoise pour toiture, 40x22 cm, selon NF EN 12326-1. (matériau) | 33.710 | 0.46 | 15.51 |
| mt13piz055q | U | Crochet à agrafe de 110 mm, en acier inoxydable X6Cr17 selon NF EN 10088-3, pour fixation d'ardoises dans les toitures inclinées. (matériau) | 33.710 | 0.05 | 1.69 |
| mt13piz051 | U | Pièce de ventilation en tôle galvanisée. (matériau) | 0.028 | 6.31 | 0.18 |
| mt13piz053b | m² | Feuille de zinc naturel de 0,65 mm d'épaisseur, en bobine. (matériau) | 0.194 | 11.82 | 2.29 |
| mo020 | h | Compagnon professionnel III/CP2 construction. (main-d'œuvre) | 0.206 | 29.25 | 6.03 |
| mo077 | h | Ouvrier professionnel II/OP construction. (main-d'œuvre) | 0.206 | 26.02 | 5.36 |
| mo036 | h | Compagnon professionnel III/CP2 couvreur spécialisé en ardoise. (main-d'œuvre) | 0.559 | 29.25 | 16.35 |
| mo074 | h | Ouvrier professionnel II/OP couvreur spécialisé en ardoise. (main-d'œuvre) | 0.559 | 26.02 | 14.55 |
| % | % | Frais de chantier des unités d'ouvrage | 10 % | 90.16 | 9.02 |
|  |  | Coûts directs |  |  | 99.18 |
