# Toiture inclinée avec une pente moyenne de 30%

- Propriété du fichier: CYPE INGENIEROS, S.A.
- Format: FIEBDC-3/2002
- Devise: EUR
- Coûts indirects: 3.00 %
- Frais généraux: 13.00 %
- Bénéfice: 6.00 %
- TVA: 20.00 %

## E Enveloppe et finition extérieure

### EU Couvertures de toitures inclinées

#### EUT Tuiles en terre cuite et en béton

**EUT040** m² Toiture inclinée avec une pente moyenne de 30%, composée de: formation des pentes: combles aménagés constitués de lattis structural (non compris dans ce prix); pare-vapeur: film en polypropylène avec un voile au verso; isolation thermique: panneau rigide en laine de verre, de 60 mm d'épaisseur, placé par l'extérieur de la toiture, sur platelage en bois; couverture: tuile canal en terre cuite, couleur rouge, 40x19x16 cm; fixée avec vis filet-bois sur des liteaux en bois.
Toiture inclinée avec une pente moyenne de 30%, sur une base résistante. FORME DE PENTES: combles aménagés constitués d'ossature structurale en bois (non comprise dans ce prix); PARE-VAPEUR: film en polypropylène avec un voile au verso, de 340 µm d'épaisseur; ISOLATION THERMIQUE: panneau rigide en laine de verre, de 60 mm d'épaisseur, résistance thermique 1,71 m²K/W, conductivité thermique 0,035 W/(mK), placé par l'extérieur de la toiture, sur platelage en bois; COUVERTURE: tuile canal en terre cuite, couleur rouge, 40x19x16 cm; fixée avec vis filet-bois sur liteaux en bois en pin galicien traité ou pin rouge, de 42x27 mm et qualité VI. Les tuiles faîtières, d'arêtier, de rive, châtières et les pièces spéciales pour la formation des faîtages, des arêtes, des garnissages des bords des avant-toits et des bords libres.
Inclut: Nettoyage de la face extérieure du platelage en bois. Mise en place du pare-vapeur. Fixation de l'isolant à la face extérieure du platelage en bois. Fixation du litonnage à intervalles réguliers. Fixation des tuiles sur les liteaux avec des vis. Réalisation des arêtes, des noues, des avant-toits et des rives.
Critère de métré de projet: Surface du versant mesurée en grandeur réelle, selon documentation graphique du Projet, sans prendre en compte le recouvrement correspondant de la tuile. Comprend la formation des faîtages, des arêtiers, des avant-toits et des rives. Ne comprend pas la formation des noues, des avant-toits décoratifs ou les rencontres de pans avec des parements verticaux, des cheminées, des fenêtres ou des conduits de ventilation.
Critère de mesure de l'ouvrage: On mesurera, en grandeur réelle, la surface réellement exécutée selon les spécifications du Projet, sans prendre en compte le recouvrement correspondant de la tuile. Comprend la formation des faîtages, des arêtiers, des avant-toits et des rives. Ne comprend pas la formation des noues, des avant-toits décoratifs ou les rencontres de pans avec des parements verticaux, des cheminées, des fenêtres ou des conduits de ventilation.

| Code | U | Désignation | Quantité | Prix | Montant |
|---|---|---|---|---|---|
| mt15iso030b | m² | Pare-vapeur étanche à l'air, formé de film en polypropylène avec un voile au verso, Euroclasse F de réaction au feu. (matériau) | 1.100 | 2.42 | 2.66 |
| mt16lvi170f | m | Ruban autoadhésif pour le scellage des joints. (matériau) | 0.650 | 0.44 | 0.29 |
| mt16lvi010drb | m² | Panneau rigide en laine de verre, de 60 mm d'épaisseur, résistance thermique 1,71 m²K/W, conductivité thermique 0,035 W/(mK), selon NF EN 13162. (matériau) | 1.050 | 18.19 | 19.10 |
| mt16lvi011 | U | Vis à double filet. (matériau) | 2.200 | 1.07 | 2.35 |
| mt13blw020c | m | Liteau en bois de sapin, 27x40 mm, classe d'emploi 2 selon NF EN 335. (matériau) | 3.000 | 0.34 | 1.02 |
| mt13blw131 | U | Vis pour fixation d'un liteau. (matériau) | 6.000 | 0.11 | 0.66 |
| mt13blw103 | U | Vis filetage bois pour fixation des tuiles au liteau. (matériau) | 4.500 | 0.06 | 0.27 |
| mt13tac010a | U | Tuile canal en terre cuite, couleur rouge, 40x19x16 cm, selon NF EN 1304. (matériau) | 31.309 | 0.25 | 7.83 |
| mt13tac011a | U | Tuile faîtière/d'arêtier en terre cuite, couleur rouge, pour tuiles canal, selon NF EN 1304. (matériau) | 0.320 | 0.75 | 0.24 |
| mt13tac013a | U | Tuile chatière canal en terre cuite, couleur rouge, selon NF EN 1304. (matériau) | 0.100 | 2.74 | 0.27 |
| mo020 | h | Compagnon professionnel III/CP2 construction. (main-d'œuvre) | 1.708 | 25.59 | 43.71 |
| mo113 | h | Ouvrier d'exécution I/OE1 construction. (main-d'œuvre) | 1.708 | 22.14 | 37.82 |
| % | % | Coûts directs complémentaires | 2 % | 116.22 | 2.32 |
|  |  | Coûts directs |  |  | 118.54 |
