# Porte vitrée en verre trempé incolore, de 2090x896 mm et 10 mm d'épaisseur

- Propriété du fichier: CYPE INGENIEROS, S.A.
- Format: FIEBDC-3/2002
- Devise: EUR
- Coûts indirects: 3.00 %
- Frais généraux: 13.00 %
- Bénéfice: 6.00 %
- TVA: 20.00 %

## E Enveloppe et finition extérieure

### EV Vitrages

#### EVT Trempés

**EVT020** U Porte vitrée en verre trempé incolore, de 2090x896 mm et 10 mm d'épaisseur.
Fourniture et montage de porte vitrée en verre trempé incolore, de 2090x896 mm et 10 mm d'épaisseur, accrochée avec des boulons fixés aux points de rotation, supérieur et inférieur. Comprend les ferrure, le frein et la serrure en acier inoxydable, avec clé et manivelle. Totalement montée.
Inclut: Implantation des points de rotation, supérieur et inférieur, dûment mis d'aplomb. Fixation du point de rotation supérieur. Mise en place et fixation de la rainure du frein de rétention. Introduction du point de rotation inférieur. Montage de la partie inférieure de la paumelle de la porte. Présentation de la porte sur le point de rotation inférieure. Introduction du pivot de la partie supérieure de la paumelle. Présentation de la contreplaque sur la porte et vissage des deux éléments de la partie supérieure de la paumelle. Régulation du frein et fixation du couvercle. Signalisation du vantail une fois placé. Mise en place des serrures.
Critère de métré de projet: Nombre d'unités prévues, selon documentation graphique du Projet.
Critère de mesure de l'ouvrage: On mesurera le nombre d'unités réellement exécutées selon les spécifications du Projet.

| Code | U | Désignation | Quantité | Prix | Montant |
|---|---|---|---|---|---|
| mt21vtp010c | U | Porte vitrée en verre trempé incolore, de 2090x896 mm et 10 mm d'épaisseur. Selon NF EN 410 et NF EN 673. (matériau) | 1.000 | 65.72 | 65.72 |
| mt21vts010 | U | Ferrures, pièces métalliques, accessoires; pentures haute et basse; points de rotation haut et bas; couvercle, boîte et mécanisme de frein; serrure avec clé et manivelle. Comprend le petit matériel auxiliaire pour les portes vitrées en verre trempé. (matériau) | 1.000 | 225.30 | 225.30 |
| mo055 | h | Compagnon professionnel III/CP2 vitrier. (main-d'œuvre) | 3.944 | 26.03 | 102.66 |
| mo110 | h | Ouvrier professionnel II/OP vitrier. (main-d'œuvre) | 3.944 | 23.11 | 91.15 |
| % | % | Coûts directs complémentaires | 2 % | 484.83 | 9.70 |
|  |  | Coûts directs |  |  | 494.53 |
