# Cloison double peau à simple ossature W118.es "KNAUF" (12,5+12,5+12,5+90+12,5+12,5+12,5)/300 (90) (6 Standard (A)) avec plaques de plâtre

- Propriété du fichier: CYPE INGENIEROS, S.A.
- Format: FIEBDC-3/2002
- Devise: EUR
- Coûts indirects: 3.00 %
- Frais généraux: 13.00 %
- Bénéfice: 6.00 %
- TVA: 20.00 %

## F Aménagements et finitions

### FC Cloisons

#### FCO Plaques de plâtre sur ossature métallique

**FCO060** m² Cloison double peau à simple ossature W118.es "KNAUF" (12,5+12,5+12,5+90+12,5+12,5+12,5)/300 (90) (6 Standard (A)) avec plaques de plâtre, sur bande acoustique "KNAUF", constitué d'une ossature simple, avec disposition normale "N" des montants; 165 mm d'épaisseur totale.
Fourniture et montage de cloison double peau à simple ossature système W118.es "KNAUF", de sécurité, de 165 mm d'épaisseur totale, sur bande acoustique "KNAUF", placée à la base de la cloison, constitué d'une ossature simple de profilés en tôle d'acier galvanisé de 90 mm de largeur, à base de montants (éléments verticaux) séparés de 300 mm, avec disposition normale "N" et de rails (éléments horizontaux) de chaque côté duquel six plaques au total sont vissées (trois plaques type Standard (A) dans chaque parement, de 12,5 mm d'épaisseur chaque plaque). Comprend l'implantation des profilés, des zones de passage et des ouvertures; la mise en place sur tout le périmètre de rubans et de bandes étanches, sur la surface d'appui ou de contact des profilés avec les parements; les ancrages des rails et des montants métalliques; la découpe et la fixation des plaques par visserie; le traitement des huisseries; la réalisation des angles; le traitement des joints avec la pâte et les bandes à joints; la pose des boîtiers pour les mécanismes électriques et de passage des installations, l'implantation préalable de leur emplacement sur les plaques et la perforation de celles-ci, et le nettoyage final. Totalement terminé et prêt pour impression, peinture ou revêtement.
Inclut: Implantation et tracé sur les planchers inférieur et supérieur des cloisons à réaliser. Mise en place d'une bande d'étanchéité et de rails inférieurs, sur le revêtement de sol terminé ou la base d'assise. Mise en place d'une bande d'étanchéité et de rails supérieurs, sous planchers. Mise en place et fixation des montants sur les éléments horizontaux. Mise en place des plaques pour la fermeture d'une des faces de la cloison, à l'aide de fixations mécaniques. Fermeture de la seconde face avec des plaques, à l'aide de fixations mécaniques. Implantation des coffrets pour l'hébergement des mécanismes électriques et pour le passage des installations, et perforation postérieure des plaques. Traitement des joints entre les plaques. Placement des coffrets pour l'hébergement des mécanismes électriques et pour le passage des installations.
Critère de métré de projet: Surface mesurée selon documentation graphique du Projet, sans dupliquer les coins ni les rencontres, en déduisant les ouvertures de surface supérieure à 8 m² et la moitié du vide pour ceux de surface comprise entre 5 et 8 m².
Critère de mesure de l'ouvrage: On mesurera la surface réellement exécutée selon les spécifications du Projet, sans dupliquer les coins ni les rencontres, en déduisant les ouvertures de surface supérieure à 8 m² et la moitié du vide pour ceux de surface comprise entre 5 et 8 m².

| Code | U | Désignation | Quantité | Prix | Montant |
|---|---|---|---|---|---|
| mt12pck020d | m | Bande acoustique de dilatation autoadhésive en mousse de polyuréthane à cellules fermées "KNAUF", de 3,2 mm d'épaisseur et 95 mm de largeur, résistance thermique 0,10 m²K/W, conductivité thermique 0,032 W/(mK). (matériau) | 1.200 | 0.61 | 0.73 |
| mt12pfk020e | m | Rail 90/30 "KNAUF" en acier galvanisé, selon NF DTU 25.41 P1-2 et NF EN 14195. (matériau) | 0.700 | 1.60 | 1.12 |
| mt12pfk010e | m | Montant 90/40 "KNAUF" en acier galvanisé, selon NF DTU 25.41 P1-2 et NF EN 14195. (matériau) | 2.750 | 2.01 | 5.53 |
| mt12ppk010a | m² | Plaque de plâtre A / NF EN 520 - 1200 / longueur / 12,5 / bord aminci, Standard "KNAUF". (matériau) | 6.300 | 5.08 | 32.00 |
| mt12plp205a | m² | Tôle en acier galvanisé, de 0,6 mm d'épaisseur. (matériau) | 4.400 | 5.39 | 23.72 |
| mt12ptk010cd | U | Vis autoforeuse TN "KNAUF" 3,5x25. (matériau) | 17.000 | 0.01 | 0.17 |
| mt12ptk010cf | U | Vis autoforeuse TN "KNAUF" 3,5x35. (matériau) | 23.000 | 0.01 | 0.23 |
| mt12ptk010ch | U | Vis autoforeuse TN "KNAUF" 3,9x55. (matériau) | 38.000 | 0.02 | 0.76 |
| mt12psg220 | U | Fixation composée d'une cheville et d'une vis 5x27. (matériau) | 1.600 | 0.06 | 0.10 |
| mt12pik010b | kg | Mortier de joints Jointfiller F-1 GLS "KNAUF", selon NF EN 13963. (matériau) | 1.400 | 1.45 | 2.03 |
| mt12pck010a | m | Bande de joints "KNAUF" de 50 mm de largeur. (matériau) | 3.200 | 0.04 | 0.13 |
| op00ato010 |  | Tournevis. | 1.000 | 0.00 | 0.00 |
| op00fre010 |  | Fraiseuse. | 1.000 | 0.00 | 0.00 |
| mo053 | h | Compagnon professionnel III/CP2 plaquiste. (main-d'œuvre) | 0.394 | 24.91 | 9.81 |
| mo100 | h | Ouvrier professionnel II/OP plaquiste. (main-d'œuvre) | 0.394 | 21.40 | 8.43 |
| % | % | Coûts directs complémentaires | 2 % | 84.76 | 1.70 |
|  |  | Coûts directs |  |  | 86.46 |
