# Isolation thermique par l'intérieur dans des combles perdus à charpente en bois

- Propriété du fichier: CYPE INGENIEROS, S.A.
- Format: FIEBDC-3/2002
- Devise: EUR
- Coûts indirects: 3.00 %
- Frais généraux: 13.00 %
- Bénéfice: 6.00 %
- TVA: 20.00 %

## F Aménagements et finitions

### FI Isolations intérieures

#### FIQ Combles

**FIQ020** m² Isolation thermique par l'intérieur dans des combles perdus à charpente en bois.
Isolation thermique par l'intérieur dans des combles perdus à charpente en bois, matelas léger en laine de verre, revêtue sur l'une de ses faces avec papier kraft qui agit comme pare-vapeur, et sur l'autre face et les bords avec un voile de polyester non tissé, de 100 mm d'épaisseur, selon NF EN 13162, résistance thermique 2,2 m²K/W, conductivité thermique 0,04 W/(mK). Mise en place: sur un pare-vapeur indépendant de film en polypropylène avec un voile au verso, de 340 µm d'épaisseur. Comprend le ruban autoadhésif, pour le scellement des joints, le mastic scellant pour joints, pour l'étanchéité périphérique de membranes pour le contrôle du flux de vapeur.
Inclut: Nettoyage du plancher. Mise en place du pare-vapeur. Scellement du pare-vapeur. Découpe et ajustement de l'isolant. Mise en place de l'isolant.
Critère pour le métré: Surface mesurée selon documentation graphique du Projet.
Critère pour le mémoire: On mesurera la surface réellement exécutée selon les spécifications du Projet.

| Code | U | Désignation | Quantité | Prix | Montant |
|---|---|---|---|---|---|
| mt15iso030b | m² | Pare-vapeur étanche à l'air, formé de film en polypropylène avec un voile au verso, Euroclasse F de réaction au feu, selon NF EN 13501-1. (matériau) | 1.100 | 2.42 | 2.66 |
| mt16lvi170f | m | Ruban autoadhésif, pour le scellement des joints. (matériau) | 0.650 | 0.44 | 0.29 |
| mt15iso040a | U | Cartouche de mastic scellant pour joints, de 310 ml, pour l'étanchéité périphérique de membranes pour le contrôle du flux de vapeur. (matériau) | 0.070 | 34.53 | 2.42 |
| mt16lvi010dgf | m² | Matelas léger en laine de verre, revêtue sur l'une de ses faces avec papier kraft qui agit comme pare-vapeur, et sur l'autre face et les bords avec un voile de polyester non tissé, de 100 mm d'épaisseur, selon NF EN 13162, résistance thermique 2,2 m²K/W, conductivité thermique 0,04 W/(mK), Euroclasse F de réaction au feu selon NF EN 13501-1, capacité d'absorption d'eau à court terme <=1 kg/m² et coefficient de résistance à la diffusion de la vapeur d'eau 1. (matériau) | 1.100 | 3.59 | 3.95 |
| mo054 | h | Compagnon professionnel III/CP2 poseur d'isolants rigides ou flexibles. (main-d'œuvre) | 0.100 | 30.20 | 3.02 |
| mo101 | h | Ouvrier professionnel II/OP poseur d'isolants rigides ou flexibles. (main-d'œuvre) | 0.100 | 26.02 | 2.60 |
| % | % | Frais de chantier des unités d'ouvrage | 2 % | 14.94 | 0.30 |
|  |  | Coûts directs |  |  | 15.24 |
