# Isolation thermique dans les lames d'air d'un mur extérieur, par insufflation, depuis l'intérieur, de granulés en liège

- Propriété du fichier: CYPE INGENIEROS, S.A.
- Format: FIEBDC-3/2002
- Devise: EUR
- Coûts indirects: 3.00 %
- Frais généraux: 13.00 %
- Bénéfice: 6.00 %
- TVA: 20.00 %

## F Aménagements et finitions

### FI Isolations intérieures

#### FIU Doublages

**FIU030** m² Isolation thermique dans les lames d'air d'un mur extérieur, par insufflation, depuis l'intérieur, de granulés en liège.
Isolation thermique au mur extérieur à ossature légère en bois, en remplissant l'intérieur de la lame d'air de 48 mm d'épaisseur moyenne, par insufflation, depuis l'intérieur, de granulés de liège naturel, issu de panneaux recyclés, sans additifs, couleur noire, de granulométrie comprise entre 3 et 5 mm, densité entre 72 et 80 kg/m³ et conductivité thermique 0,043 W/(mK). Comprend la bande autoadhésive, de 15 cm de largeur, pour le bouchage des trous réalisés dans le parement.
Inclut: Inspection endoscopique de la lame d'air. Implantation et réalisation des trous dans le parement. Protection des éléments du contour qui pourraient être affectés pendant les travaux d'insufflation. Insufflation de l'isolant. Tapotements sur le parement pour faciliter le compactage de l'isolant. Bouchage des trous. Nettoyage final.
Critère pour le métré: Surface mesurée selon documentation graphique du Projet.
Critère pour le mémoire: On mesurera la surface réellement exécutée selon les spécifications du Projet.

| Code | U | Désignation | Quantité | Prix | Montant |
|---|---|---|---|---|---|
| mt16fso010ef | m³ | Granulés de liège naturel, issu de panneaux recyclés, sans additifs, couleur noire, de granulométrie comprise entre 3 et 5 mm, densité entre 72 et 80 kg/m³ et conductivité thermique 0,043 W/(mK). (matériau) | 0.050 | 192.79 | 9.64 |
| mt15sbi010c | m | Ruban autoadhésif, de géotextile non tissé de polypropylène, avec adhésif acrylique sans dissolvants et couche de séparation en papier siliconé, de 15 cm de largeur, intervalle de température de travail de -40 à 90°C, à appliquer à l'intérieur et à l'extérieur, fournie en rouleaux de 30 m de longueur. (matériau) | 0.150 | 2.13 | 0.32 |
| mq08mpa010 | h | Machine à insuffler l'isolant dans des lames d'air. (matériel) | 0.110 | 14.56 | 1.60 |
| op00tal010 |  | Perceuse. | 1.000 | 0.00 | 0.00 |
| mo030 | h | Compagnon professionnel III/CP2 poseur d'isolants en vrac ou en mousse. (main-d'œuvre) | 0.110 | 29.25 | 3.22 |
| mo068 | h | Ouvrier professionnel II/OP poseur d'isolants en vrac ou en mousse. (main-d'œuvre) | 0.120 | 26.02 | 3.12 |
| % | % | Frais de chantier des unités d'ouvrage | 2 % | 17.90 | 0.36 |
|  |  | Coûts directs |  |  | 18.26 |
