# Pose d'un précadre en bois sur une cloison en maçonnerie

- Propriété du fichier: CYPE INGENIEROS, S.A.
- Format: FIEBDC-3/2002
- Devise: EUR
- Coûts indirects: 3.00 %
- Frais généraux: 13.00 %
- Bénéfice: 6.00 %
- TVA: 20.00 %

## F Aménagements et finitions

### FK Menuiseries intérieures et meubles

#### FKP Précadres

**FKP020** U Pose d'un précadre en bois sur une cloison en maçonnerie, avec des pattes d'ancrage, avec pâte de plâtre B1, après l'exécution de la cloison et avant la mise en place du revêtement de sol, pour fixation postérieure, sur celui-ci, du cadre de la menuiserie extérieure de plus de 4 m² de surface.
Pose d'un précadre en bois sur une cloison en maçonnerie, avec des pattes d'ancrage, avec pâte de plâtre B1, après l'exécution de la cloison et avant la mise en place du revêtement de sol, pour fixation postérieure, sur celui-ci, du cadre de la menuiserie extérieure de plus de 4 m² de surface.
Inclut: Implantation. Réalisation d'ouvertures pour encastrer les pattes d'ancrage. Nivellement et mise d'aplomb. Bouchage des trous avec du mortier. Fixation définitive du précadre.
Critère de métré de projet: Nombre d'unités prévues, selon documentation graphique du Projet.
Critère de mesure de l'ouvrage: On mesurera le nombre d'unités réellement exécutées selon les spécifications du Projet.

| Code | U | Désignation | Quantité | Prix | Montant |
|---|---|---|---|---|---|
| mt09pye010b | m³ | Pâte de plâtre de construction B1, selon NF EN 13279-1. (matériau) | 0.015 | 78.89 | 1.18 |
| mo020 | h | Compagnon professionnel III/CP2 construction. (main-d'œuvre) | 0.354 | 25.59 | 9.06 |
| mo113 | h | Ouvrier d'exécution I/OE1 construction. (main-d'œuvre) | 0.354 | 22.14 | 7.84 |
| % | % | Coûts directs complémentaires | 2 % | 18.08 | 0.36 |
|  |  | Coûts directs |  |  | 18.44 |
