# Faux plafond démontable type Grid de résilles à lames de bois massif

- Propriété du fichier: CYPE INGENIEROS, S.A.
- Format: FIEBDC-3/2002
- Devise: EUR
- Coûts indirects: 3.00 %
- Frais généraux: 13.00 %
- Bénéfice: 6.00 %
- TVA: 20.00 %

## F Aménagements et finitions

### FL Revêtements de plafonds

#### FLB Plafonds suspendus démontables, en bois

**FLB040** m² Faux plafond démontable type Grid de résilles à lames de bois massif.
Faux plafond suspendu démontable, type Grid, avec une surface entre 4 et 10 m², situé à une hauteur inférieure à 4 m, en considérant un degré de complexité moyen, constitué de: OSSATURE: ossature métallique cachée, avec profilés en T, fixée au plancher ou élément porteur avec des tiges; RÉSILLES: résilles de 340x3000 mm, constituées de 4 lames en bois massif de samba (Triplochiton scleroxylon), non traité, de 30x35 mm, Euroclasse D-s2, d0 de réaction au feu, selon NF EN 13501-1, finition vernie, avec un espacement entre les lames de 55 mm et tiges en bois, de 13 mm de diamètre, couleur noire, pour l'assemblage des lames entre elles. Comprend les fixations pour l'ancrage des profilés et les accessoires de montage.
Inclut: Implantation du niveau final et des axes de l'ossature modulaire. Fixation de l'ossature modulaire au plancher ou à l'élément porteur. Découpe des résilles. Fixation des résilles. Résolution des rencontres et des points singuliers. Réalisation de vides pour la réception d'éventuels éléments d'ancrage et/ou d'installations.
Critère pour le métré: Surface mesurée entre les parements, selon documentation graphique du Projet, sans déduire les trémies pour les installations.
Critère pour le mémoire: On mesurera la surface réellement exécutée selon les spécifications du Projet, sans décompter les trémies pour les installations.

| Code | U | Désignation | Quantité | Prix | Montant |
|---|---|---|---|---|---|
| mt22lsg010cc | m² | Résille de 340x3000 mm, constituée de 4 lames en bois massif de samba (Triplochiton scleroxylon), non traité, de 30x35 mm, Euroclasse D-s2, d0 de réaction au feu, selon NF EN 13501-1, finition vernie, avec un espacement entre les lames de 55 mm et tiges en bois, de 13 mm de diamètre, couleur noire, pour l'assemblage des lames entre elles; pour faux plafonds démontables type Grid. (matériau) | 1.000 | 135.00 | 135.00 |
| mt12flg010a | m² | Structure support pour faux plafonds démontables type Grid de résilles à lames de bois massif, à ossature métallique cachée, avec profilés en T, tiges pour la fixation au plancher ou à l'élément porteur et accessoires de montage. (matériau) | 1.000 | 6.25 | 6.25 |
| op00cla010 |  | Cloueuse pneumatique. | 1.000 | 0.00 | 0.00 |
| op00cep010 |  | Varlope. | 1.000 | 0.00 | 0.00 |
| op00tro010 |  | Scie à tronçonner. | 1.000 | 0.00 | 0.00 |
| mo015 | h | Compagnon professionnel III/CP2 monteur de faux plafonds en plaques de plâtre. (main-d'œuvre) | 0.600 | 29.87 | 17.92 |
| mo082 | h | Ouvrier professionnel II/OP monteur de faux plafonds en plaques de plâtre. (main-d'œuvre) | 0.600 | 25.74 | 15.44 |
| % | % | Frais de chantier des unités d'ouvrage | 2 % | 174.61 | 3.49 |
|  |  | Coûts directs |  |  | 178.10 |
