# Plafond suspendu continu

- Propriété du fichier: CYPE INGENIEROS, S.A.
- Format: FIEBDC-3/2002
- Devise: EUR
- Coûts indirects: 3.00 %
- Frais généraux: 13.00 %
- Bénéfice: 6.00 %
- TVA: 20.00 %

## F Aménagements et finitions

### FL Revêtements de plafonds

#### FLS Plafonds suspendus non démontables, isolants

**FLS010** m² Plafond suspendu continu, situé à une hauteur inférieure à 4 m, constitué de panneau acoustique en laine de roche, composé de modules de 1200x1200x40 mm, finition de couleur blanche, avec ossature cachée T 40.
Plafond suspendu continu, situé à une hauteur inférieure à 4 m, constitué de panneau acoustique autoportant en laine de roche volcanique, composé de modules de 1200x1200x40 mm, avec la face visible revêtue avec un voile de couleur blanche et la face arrière revêtue avec un contrevoile con résistance à l'usure, finition de couleur blanche, suspendu au plancher avec ossature cachée T 40, comprenant des fourrures primaires placées tous les 1200 mm et des fourrures secondaires placées tous les 600 mm entre les fourrures primaires, fixées au plafond à l'aide de supports pendus tous les 1200 mm. Comprend les fixations, la visserie, la résolution du périmètre et des points singuliers et les accessoires de montage.
Inclut: Implantation des axes de la structure métallique. Signalisation des points d'ancrage au plancher ou à l'élément support. Nivellement et suspension des profilés primaires et secondaires de la structure. Découpe des plaques. Découpe des plaques. Vissage et mise en place des plaques. Traitement des joints. Application de l'enduit.
Critère de métré de projet: Surface mesurée entre les parements, selon documentation graphique du Projet, sans déduire les trémies pour les installations.
Critère de mesure de l'ouvrage: On mesurera la surface réellement exécutée selon les spécifications du Projet, sans décompter les trémies pour les installations.
Critère d'évaluation économique: Le prix comprend la résolution des rencontres et des points singuliers.

| Code | U | Désignation | Quantité | Prix | Montant |
|---|---|---|---|---|---|
| mt16par150a | m² | Panneau acoustique autoportant en laine de roche volcanique, Euroclasse A2-s1, d0 de réaction au feu, composé de modules de 1200x1200x40 mm, avec la face visible revêtue avec un voile de couleur blanche et la face arrière revêtue avec un contrevoile, con résistance à l'usure, comprend ossature cachée T 40, les tiges de fixation et les trappes d'accès. (matériau) | 1.050 | 76.06 | 79.86 |
| mt12fta010a | U | Rondelle de fixation. (matériau) | 0.700 | 2.38 | 1.67 |
| mt12fta020a | U | Cheville étoilée de fixation. (matériau) | 4.850 | 13.94 | 67.61 |
| mt12fta030a | m | Bande pour joints de 40 mm de largeur. (matériau) | 1.700 | 0.01 | 0.02 |
| mt12fta040a | kg | Pâte à joints. (matériau) | 1.100 | 7.34 | 8.07 |
| mt12fta050a | kg | Enduit couleur blanche. (matériau) | 1.100 | 15.38 | 16.92 |
| op00fre010 |  | Fraiseuse. | 1.000 | 0.00 | 0.00 |
| op00ato010 |  | Tournevis. | 1.000 | 0.00 | 0.00 |
| mo015 | h | Compagnon professionnel III/CP2 monteur de faux plafonds en plaques de plâtre. (main-d'œuvre) | 0.253 | 26.36 | 6.67 |
| mo082 | h | Ouvrier professionnel II/OP monteur de faux plafonds en plaques de plâtre. (main-d'œuvre) | 0.253 | 23.25 | 5.88 |
| % | % | Coûts directs complémentaires | 2 % | 186.70 | 3.73 |
|  |  | Coûts directs |  |  | 190.43 |
