# Revêtement thermique et acoustique continu

- Propriété du fichier: CYPE INGENIEROS, S.A.
- Format: FIEBDC-3/2002
- Devise: EUR
- Coûts indirects: 3.00 %
- Frais généraux: 13.00 %
- Bénéfice: 6.00 %
- TVA: 20.00 %

## F Aménagements et finitions

### FN Enduits et mortiers

#### FNT Enduits thermiques

**FNT010** m² Revêtement thermique et acoustique continu, de 10 mm d'épaisseur, à vue, de mortier léger de chaux et de perlite, application mécanique, et retouche finale avec une couche d'enduit de plâtre pour enduit mince C6, sur parement intérieur vertical.
Réalisation d'un revêtement thermique et acoustique continu, de 10 mm d'épaisseur, à vue, de mortier léger de chaux et de perlite, application mécanique, et retouche finale avec une couche d'enduit de plâtre pour enduit mince C6, sur parement intérieur vertical. Comprend les cornières en plastique et en métal avec perforations pour la réalisation d'arêtes.
Inclut: Préparation du support qui va être revêtu. Réalisation des guides. Mise en place de cornières dans les coins et les saillies. Préparation du mortier dans la mélangeuse. Projection mécanique du mortier. Application d'un règle en aluminium. Passage de la lame d'acier. Application de l'enduit.
Critère de métré de projet: Surface mesurée du revêtement de sol jusqu'au plafond, selon documentation graphique du Projet, sans déduire les ouvertures inférieures à 4 m² et en déduisant, dans les ouvertures de surface supérieure à 4 m², l'excès sur 4 m². N'ont pas été décomptés les parements verticaux possédant des armoires encastrées, quelles que soient leurs dimensions.
Critère de mesure de l'ouvrage: On mesurera, à bande courante, la surface réellement exécutée selon les spécifications du Projet, en considérant comme hauteur la distance entre le revêtement de sol et le plafond, sans déduire les ouvertures inférieures à 4 m² et en déduisant, dans les ouvertures de surface supérieure à 4 m², l'excès sur 4 m². Les parements possédant des armoires encastrées ne seront pas décomptés quelles que soient leurs dimensions.
Critère d'évaluation économique: Le prix comprend la résolution des points singuliers.

| Code | U | Désignation | Quantité | Prix | Montant |
|---|---|---|---|---|---|
| mt28mdb010d | l | Mortier léger de chaux et de perlite, à appliquer par projection mécanique. (matériau) | 5.620 | 0.80 | 4.50 |
| mt09pye010a | m³ | Pâte de plâtre pour application en couche mince C6, selon NF EN 13279-1. (matériau) | 0.003 | 88.58 | 0.27 |
| mt28vye010 | m | Cornière en plastique et en métal, stable à l'action des sulfates. (matériau) | 0.215 | 0.35 | 0.08 |
| mq06pym010 | h | Mélangeuse-pompeuse pour mortiers et plâtres projetés, de 3 m³/h. (matériel) | 0.281 | 7.95 | 2.23 |
| op00tal020 |  | Malaxeur éléctrique. | 1.000 | 0.00 | 0.00 |
| mo033 | h | Compagnon professionnel III/CP2 plâtrier. (main-d'œuvre) | 0.258 | 24.67 | 6.36 |
| mo071 | h | Ouvrier professionnel II/OP plâtrier. (main-d'œuvre) | 0.152 | 21.93 | 3.33 |
| % | % | Coûts directs complémentaires | 2 % | 16.77 | 0.34 |
|  |  | Coûts directs |  |  | 17.11 |
