# Recépage du micropieu fabriqué "in situ", de 177,8 mm de diamètre, avec un marteau électrique et charge manuelle des décombres dans le camion ou le container

- Propriété du fichier: CYPE INGENIEROS, S.A.
- Format: FIEBDC-3/2002
- Devise: EUR
- Coûts indirects: 3.00 %
- Frais généraux: 13.00 %
- Bénéfice: 6.00 %
- TVA: 19.60 %

## G Structure et gros oeuvre

### GF Fondations

#### GFM Micropieux

**GFM030** m Recépage du micropieu fabriqué "in situ", de 177,8 mm de diamètre, avec un marteau électrique et charge manuelle des décombres dans le camion ou le container.
Recépage d'un micropieu fabriqué "in situ", de 177,8 mm de diamètre. par piquage du mortier de la tête du micropieu qui ne réunit pas les caractéristiques mécaniques nécessaires, avec un marteau électrique. Comprend la partie proportionnelle de nettoyage, d'entassement, de retrait et de charge manuelle des décombres dans le camion ou le container.
Inclut: Recépage. Retrait et amassement des décombres. Charge manuelle des décombres dans le camion ou la benne.
Critère de métré de projet: Longueur moyenne selon documentation graphique du Projet.
Critère de mesure de l'ouvrage: On mesurera la longueur réellement exécutée selon les spécifications du Projet.

| Code | U | Désignation | Quantité | Prix | Montant |
|---|---|---|---|---|---|
| mq05mai040 | h | Marteau électrique. (matériel) | 0.410 | 2.79 | 1.14 |
| mo110 | h | Ouvrier d'exécution I/OE2 VRD espaces privés. (main-d'œuvre) | 0.467 | 21.01 | 9.81 |
| mo111 | h | Ouvrier d'exécution I/OE1 VRD espaces privés. (main-d'œuvre) | 0.292 | 20.30 | 5.93 |
| % | % | Coûts directs complémentaires | 2 % | 16.88 | 0.34 |
|  |  | Coûts directs |  |  | 17.22 |
