# Urinoir en porcelaine sanitaire

- Propriété du fichier: CYPE INGENIEROS, S.A.
- Format: FIEBDC-3/2002
- Devise: EUR
- Coûts indirects: 3.00 %
- Frais généraux: 13.00 %
- Bénéfice: 6.00 %
- TVA: 20.00 %

## T Équipements techniques

### TB Équipements sanitaires

#### TBW WCs et urinoirs

**TBW170** U Urinoir en porcelaine sanitaire, avec alimentation supérieure visible, modèle Mural "ROCA", couleur Blanco, de 330x460x720 mm, équipé avec robinet angulaire pour urinoir, avec temps de flux ajustable, finition chromé, modèle Sprint. Comprend le silicone pour le scellage des joints.
Urinoir en porcelaine sanitaire, avec alimentation supérieure visible, modèle Mural "ROCA", couleur Blanco, de 330x460x720 mm, équipé avec robinet angulaire pour urinoir, avec temps de flux ajustable, finition chromé, modèle Sprint. Comprend le silicone pour le scellage des joints.
Inclut: Implantation. Mise en place et fixation de l'appareil. Montage de la bonde. Connexion au réseau d'évacuation. Montage de la robinetterie. Connexion au réseau d'eau froide. Contrôle de son bon fonctionnement. Scellage des joints.
Critère pour le métré: Nombre d'unités prévues, selon documentation graphique du Projet.
Critère pour le mémoire: On mesurera le nombre d'unités réellement mises en place selon les spécifications du Projet.

| Code | U | Désignation | Quantité | Prix | Montant |
|---|---|---|---|---|---|
| mt30uar020a | U | Urinoir en porcelaine sanitaire, avec alimentation supérieure visible, modèle Mural "ROCA", couleur Blanco, de 330x460x720 mm, avec manchon, bouchon de nettoyage et jeu de fixation. (matériau) | 1.000 | 313.00 | 313.00 |
| mt31gmo062a | U | Robinet angulaire pour urinoir, avec temps de flux ajustable, finition chromé, modèle Sprint "ROCA", avec raccord chromé et connexions de 1/2" de diamètre. (matériau) | 1.000 | 66.40 | 66.40 |
| mt30www005 | U | Cartouche de 300 ml de sillicone acide monocomposant, fongicide, pour le scellage des joints en milieux humides. (matériau) | 0.012 | 6.00 | 0.07 |
| op00ato010 |  | Tournevis. | 1.000 | 0.00 | 0.00 |
| op00mar010 |  | Marteau. | 1.000 | 0.00 | 0.00 |
| op00tal010 |  | Perceuse. | 1.000 | 0.00 | 0.00 |
| mo008 | h | Compagnon professionnel III/CP2 plombier. (main-d'œuvre) | 1.300 | 26.37 | 34.28 |
| % | % | Frais de chantier des unités d'ouvrage | 2 % | 413.75 | 8.28 |
|  |  | Coûts directs |  |  | 422.03 |
