# Collecteur suspendu de PVC, série B, de 125 mm de diamètre, liaison collé avec adhésif

- Propriété du fichier: CYPE INGENIEROS, S.A.
- Format: FIEBDC-3/2002
- Devise: EUR
- Coûts indirects: 3.00 %
- Frais généraux: 13.00 %
- Bénéfice: 6.00 %
- TVA: 16.00 %

## T Équipements techniques

### TP Installations de plomberie

#### TPO Collecteurs suspendus

**TPO030** m Collecteur suspendu de PVC, série B, de 125 mm de diamètre, liaison collé avec adhésif.
Fourniture et installation d'un collecteur suspendu de réseau horizontal, formé par tube PVC, série B, de 125 mm de diamètre et 3,2 mm d'épaisseur, avec une pente minimum de 1,00% pour l'évacuation des eaux résiduelles (à basse et haute température) et 0,50% pour l'évacuation des eaux pluviales à l'intérieur de la structure des bâtiments. Comprend la partie proportionnelle de matériel auxiliaire pour montage et fixation à l'ouvrage, d'accessoires et de pièces spéciales placées par liaison collé avec adhésif. Totalement monté, connecté et testé par l'entreprise installatrice par des tests correspondants de service (compris dans ce prix).
Inclut: Implantation et tracé du collecteur. Présentation à sec des tubes, des accessoires et des pièces spéciales. Marquage de l'emplacement du matériau auxiliaire pour le montage et la fixation à l'ouvrage. Fixation du matériel auxiliaire pour le montage et la fixation à l'ouvrage. Montage de l'installation en commençant par l'extrémité de tête. Nettoyage de la zone à unir avec le liquide nettoyant, application de l'adhésif et emboîtement des pièces. Réalisation des tests de service.
Critère de métré de projet: Longueur moyenne en projection horizontale, selon documentation graphique du Projet.
Critère de mesure de l'ouvrage: On mesurera, en projection horizontale, la surface réellement exécutée selon les spécifications du Projet.

| Code | U | Désignation | Quantité | Prix | Montant |
|---|---|---|---|---|---|
| mt36tit400ah | U | Matériau auxiliaire pour montage et fixation à l'ouvrage des tuyaux en PVC, série B, de 125 mm de diamètre. (matériau) | 1.000 | 1.62 | 1.62 |
| mt36tit010ahj | m | Tube en PVC, série B, de 125 mm de diamètre et 3,2 mm d'épaisseur, selon NF EN 1329-1, avec le prix incrémenté de 45% en concept d'accessoires et pièces spéciales. (matériau) | 1.050 | 15.71 | 16.50 |
| mt11var009 | l | Liquide nettoyeur pour collage par adhésif de tubes et accessoires en PVC. (matériau) | 0.058 | 9.58 | 0.56 |
| mt11var010 | l | Adhésif pour tubes et accessoires en PVC. (matériau) | 0.046 | 20.24 | 0.93 |
| op00ato010 |  | Tournevis. | 1.000 | 0.00 | 0.00 |
| op00mar010 |  | Marteau. | 1.000 | 0.00 | 0.00 |
| op00tal010 |  | Perceuse. | 1.000 | 0.00 | 0.00 |
| mo004 | h | Compagnon professionnel III/CP2 plombier. (main-d'œuvre) | 0.171 | 25.06 | 4.29 |
| mo055 | h | Ouvrier professionnel II/OP plombier. (main-d'œuvre) | 0.085 | 21.51 | 1.83 |
| % | % | Coûts directs complémentaires | 2 % | 25.73 | 0.51 |
|  |  | Coûts directs |  |  | 26.24 |
