# Cône réfléchissant pour balisage de 70 cm de hauteur

- Propriété du fichier: CYPE INGENIEROS, S.A.
- Format: FIEBDC-3/2002
- Devise: EUR
- Coûts indirects: 3.00 %
- Frais généraux: 13.00 %
- Bénéfice: 6.00 %
- TVA: 16.00 %

## Y Sécurité et santé

### YS Signalisation et fermeture du terrain

#### YSB Balises

**YSB030** U Cône réfléchissant pour balisage de 70 cm de hauteur.
Fourniture et mise en place d'un cône réfléchissant, pour balisage, de 70 cm de hauteur (amortissable en 5 utilisations).
Inclut: Mise en place et vérification.
Critère de métré de projet: Nombre d'unités prévues, selon Étude ou Étude Basique de Sécurité et Santé.

| Code | U | Désignation | Quantité | Prix | Montant |
|---|---|---|---|---|---|
| mt50bal030bb | U | Cône de balisage réfléchissant de 70 cm de hauteur. (matériau) | 0.200 | 30.00 | 6.00 |
| mo060 | h | Ouvrier d'exécution I/OE1 construction. (main-d'œuvre) | 0.071 | 19.73 | 1.40 |
| % | % | Coûts directs complémentaires | 2 % | 7.40 | 0.15 |
|  |  | Coûts directs |  |  | 7.55 |
