# Élément de façade en stratifiés compacts haute pression (HPL)

- Propriété du fichier: CYPE INGENIEROS, S.A.
- Format: FIEBDC-3/2002
- Devise: EUR
- Coûts indirects: 3.00 %
- Frais généraux: 13.00 %
- Bénéfice: 6.00 %
- TVA: 20.00 %

**EGP010** m² Élément de façade en stratifiés compacts haute pression (HPL), pour balcons, Meteon FR "TRESPA", de 1400x700x8 mm, Uni Colours finition White, texture satinée Satin; mise en place en position horizontale via le système TS700 de fixation visible avec des rivets aveugles, sur l'ossature de soutien en alliage d'aluminium EN AW-6060 T5.
Exécution d'un élément de façade en stratifiés compacts haute pression (HPL), pour balcons, Meteon FR "TRESPA", de 1400x700x8 mm, Uni Colours finition White, texture satinée Satin; mise en place en position horizontale via le système TS700 de fixation visible avec des rivets aveugles, sur l'ossature de soutien en alliage d'aluminium EN AW-6060 T5, réalisation des joints, réalisation des rencontres et pièces spéciales. Comprend les tire-fonds et les chevilles mécaniques à expansion en acier inoxydable A2, pour la fixation de l'ossature de soutien.
Inclut: Préparation des éléments de fixation préalablement incorporés à l'ouvrage. Implantation des axes verticaux et horizontaux des joints. Alignement, aplomb et nivellement du revêtement en résine thermodurcissable. Fixation définitive du revêtement à l'ossature de soutien. Nettoyage final du parement.
Critère pour le métré: Surface mesurée selon documentation graphique du Projet, sans dupliquer les coins ni les rencontres, en déduisant toutes les ouvertures.
Critère pour le mémoire: On mesurera la surface réellement exécutée selon les spécifications du Projet, sans dupliquer les coins ni les rencontres, en déduisant toutes les ouvertures.

| Code | U | Désignation | Quantité | Prix | Montant |
|---|---|---|---|---|---|
| mt12prt010xhaa1 | m² | Stratifié compact haute pression (HPL), pour balcons, Meteon FR "TRESPA", de 1400x700x8 mm, Uni Colours finition White, texture satinée Satin, Euroclasse B-s2, d0 de réaction au feu, à base de résines thermodurcissables qui ne contiennent pas d'urée-formaldéhyde, renforcée homogènement avec des fibres de bois certifié FSC ou PEFC, avec surface décorative EBC (Electron Beam Curing), non mélaminique et avec des propriétés antigraffitis durant toute sa vie utile, avec résistance aux rayons ultraviolets selon NF EN 438-2 et Essai Florida non inférieure à 4-5 en contrastant avec l'échelle de gris de NF EN 20105-A02; mise en place en position horizontale via le système TS700 de fixation visible avec des rivets aveugles, sur l'ossature de soutien formée de: profilés verticaux T 110/52 de 110x52x2 mm et L 50/42 de 50x42x2 mm, en aluminium de composition 6060 avec traitement thermique T5 et équerres de charge de 150x40 mm et équerres d'appui de 80x40 mm, en aluminium de composition 6060 avec traitement thermique T5; avec des rivets aveugles, en aluminium ou en acier inoxydable A2 ou A4, pour la fixation du revêtement à l'ossature de soutien, tirefonds en acier inoxydable A2 et chevilles en nylon pour la fixation des profilés à la couche principale et ancrages mécaniques à expansion, en acier inoxydable A2 pour la fixation des profilés au plancher; avec pièces spéciales pour la résolution des points singuliers. (matériau) | 1.050 | 122.39 | 128.51 |
| mo052 | h | Compagnon professionnel III/CP2 poseur de systèmes de façades préfabriqués. (main-d'œuvre) | 0.660 | 26.37 | 17.40 |
| mo099 | h | Ouvrier professionnel II/OP poseur de systèmes de façades préfabriqués. (main-d'œuvre) | 0.660 | 22.65 | 14.95 |
| % | % | Frais de chantier des unités d'ouvrage | 3 % | 160.86 | 4.83 |
|  |  | Coûts directs |  |  | 165.69 |
