# Bardage simple peau, de tôle profilée en acier

- Propriété du fichier: CYPE Ingenieros S.A.
- Format: FIEBDC-3/2016
- Logiciel: Générateur de prix de la construction. CYPE Ingenieros, S.A.
- Date: 27/03/2024
- Devise: EUR
- Coûts indirects: 3 %
- Frais généraux: 13 %
- Bénéfice: 6 %
- TVA: 20 %

## E Enveloppe et finition extérieure

### EL Façades légères

#### ELA Tôles d'acier

**ELA010** m² Bardage simple peau, de tôle profilée en acier.
Bardage simple peau, de tôle profilée trapézoïdale en acier prélaqué, épaisseur 0,6 mm, 30 mm de hauteur du profilé et 204 mm d'entraxe. POSE: en position verticale, 200 mm de recouvrement de la tôle supérieure sur la tôle inférieure et un trapèze de recouvrement latéral entre les tôles. Comprend les accessoires de fixation des tôles.
Critère d'évaluation économique: Le prix ne comprend ni la structure support ni la résolution des points singuliers.
Inclut: Implantation des plaques. Découpe, préparation et mise en place des plaques. Fixation mécanique des plaques.
Critère pour le métré: Surface mesurée selon documentation graphique du Projet, sans dupliquer les coins ni les rencontres, en déduisant les ouvertures de surface supérieure à 1 m².
Critère pour le mémoire: On mesurera la surface réellement exécutée selon les spécifications du Projet, sans dupliquer les coins ni les rencontres, en déduisant les ouvertures de surface supérieure à 1 m².

| Code | U | Désignation | Quantité | Prix | Montant |
|---|---|---|---|---|---|
| mt13cap010ad | m² | Tôle profilée trapézoïdale en acier prélaqué, épaisseur 0,6 mm, 30 mm de hauteur du profilé et 204 mm d'entraxe. (matériau) | 1.06 | 8.15 | 8.639 |
| mt13cap030a | U | Kit d'accessoires de fixation, pour tôles profilées, dans des façades. (matériau) | 0.2 | 19.4 | 3.880 |
| mo051 | h | Compagnon professionnel III/CP2 monteur de parois industrielles. (main-d'œuvre) | 0.273 | 30.2 | 8.245 |
| mo098 | h | Ouvrier professionnel II/OP monteur de parois industrielles. (main-d'œuvre) | 0.273 | 26.02 | 7.103 |
| % | % | Frais de chantier des unités d'ouvrage | 2 % | 27.867 | 0.557 |
|  |  | Coûts directs |  |  | 28.424 |

Déchets:
- pose: mt13cap010ad Tôle profilée trapézoïdale en acier prélaqué, épaisseur 0,6 mm, 30 mm de hauteur du profilé et 204 mm d'entraxe; facteur de déchet 0.0188404

## Ressources

**mt13cap010ad** m² Tôle profilée trapézoïdale en acier prélaqué, épaisseur 0,6 mm, 30 mm de hauteur du profilé et 204 mm d'entraxe
Données techniques: Coût énergétique 181.724 MJ; Émission de CO2 16.570 kg; Code CED 17 04 05; Masse de l'élément 5.64 kg; Volume 0.002686 m3
Déchets:
- emballage: re170203 Plastique. (composant de déchet); quantité 0.021 kg; Code CED 17 02 03; Masse de l'élément 1 kg; Volume 0.001667 m3
