# Planches en bois, pour support continu de couverture en toiture inclinée

- Propriété du fichier: CYPE Ingenieros S.A.
- Format: FIEBDC-3/2016
- Logiciel: Générateur de prix de la construction. CYPE Ingenieros, S.A.
- Date: 27/03/2024
- Devise: EUR
- Coûts indirects: 3 %
- Frais généraux: 13 %
- Bénéfice: 6 %
- TVA: 20 %

## E Enveloppe et finition extérieure

### EU Couvertures de toitures inclinées

#### EUF Supports de couverture

**EUF030** m² Planches en bois, pour support continu de couverture en toiture inclinée.
Voliges en bois de pin maritime (Pinus pinaster), de 15 mm d'épaisseur, avec le traitement adapté, avec classe d'emploi 2 selon NF EN 335, fixées mécaniquement sur la structure porteuse en bois; pour support continu de couverture en toiture inclinée. Comprend les clous pour fixation sur un support en bois.
Inclut: Implantation. Découpe des pièces. Mise en place et fixation des planches à la structure porteuse.
Critère pour le métré: Surface du versant mesurée en grandeur réelle, selon documentation graphique du Projet.
Critère pour le mémoire: On mesurera, en grandeur réelle, la surface réellement exécutée selon les spécifications du Projet.

| Code | U | Désignation | Quantité | Prix | Montant |
|---|---|---|---|---|---|
| mt07mee026qa | m² | Volige en bois de pin maritime (Pinus pinaster), de 15 mm d'épaisseur, avec le traitement adapté, avec classe d'emploi 2 selon NF EN 335. (matériau) | 1.05 | 7.91 | 8.306 |
| mt50spa101 | kg | Clous en acier. (matériau) | 0.15 | 1.87 | 0.281 |
| mo017 | h | Compagnon professionnel III/CP2 menuisier bois. (main-d'œuvre) | 0.25 | 29.77 | 7.443 |
| mo058 | h | Ouvrier professionnel II/OP menuisier bois. (main-d'œuvre) | 0.25 | 26.23 | 6.558 |
| % | % | Frais de chantier des unités d'ouvrage | 2 % | 22.588 | 0.452 |
|  |  | Coûts directs |  |  | 23.040 |

Déchets:
- pose: mt07mee026qa; facteur de déchet 0.014
- pose: mt50spa101 Clous en acier; facteur de déchet 0.0045

## Ressources

**mt07mee026qa** m² Volige en bois de pin maritime (Pinus pinaster)
Données techniques: Coût énergétique 560.060 MJ; Émission de CO2 -13.116 kg; Code CED 17 02 01; Masse de l'élément 7.8 kg; Volume 0.007091 m3
Déchets:
- emballage: re170203 Plastique. (composant de déchet); quantité 0.03 kg; Code CED 17 02 03; Masse de l'élément 1 kg; Volume 0.001667 m3

**mt50spa101** kg Clous en acier
Données techniques: Coût énergétique 9.830 MJ; Émission de CO2 0.510 kg; Code CED 17 04 05; Masse de l'élément 1 kg; Volume 0.000476 m3
