# Imperméabilisation d'une douche sans bac avec bouche d'écoulement, système Sumi Level "REVESTECH"

- Propriété du fichier: CYPE Ingenieros S.A.
- Format: FIEBDC-3/2016
- Logiciel: Générateur de prix de la construction. CYPE Ingenieros, S.A.
- Date: 25/10/2024
- Devise: EUR
- Coûts indirects: 3 %
- Frais généraux: 13 %
- Bénéfice: 6 %
- TVA: 20 %

## F Aménagements et finitions

### FH Étanchéité

#### FHD Douches

**FHD020** U Imperméabilisation d'une douche sans bac avec bouche d'écoulement, système Sumi Level "REVESTECH".
Imperméabilisation des parements verticaux et horizontaux d'une douche classique avec bouche d'écoulement, système Sumi Level "REVESTECH", composée de kit Sumi Level 20x20, de 200x200 mm, constitué de membrane d'étanchéité souple type EVAC Dry50, de 1500x2000 mm composée d'une double feuille de polyoléfine thermoplastique avec acétate de vinyle éthylène, avec les deux faces revêtues de fibres de polyester non tissées, de 0,52 mm d'épaisseur et 335 g/m², selon NF EN 13956, avec union thermoscellée à la base carrée, amovible et autonettoyante, à carreler, en polyuréthane, avec traitement antibactérien et fongicide de 238x238 mm, écoulement siphoïde, convertible en non siphoïde en polypropylène de 60 mm de hauteur, de sortie horizontale et 40 mm de diamètre, et clé de levage en acier inoxydable, et membrane d'étanchéité souple type EVAC, Dry50 30, composée d'une double feuille de polyoléfine thermoplastique avec acétate de vinyle éthylène, avec les deux faces revêtues de fibres de polyester non tissées, de 0,52 mm d'épaisseur et 335 g/m², fixée au support avec du mortier-colle amélioré, déformable et thixotropique, C2 TE S1. Comprend compléments de renfort dans le traitement des points singuliers via l'utilisation de pièces spéciales "REVESTECH" pour la résolution de coins intérieurs (Dry Cornerin), résolution des assemblages et scellement des joints élastiques (points de pénétration de tuyaux dans le revêtement, rencontres entre le parement et la douche sans bac, etc.), avec adhésif Seal Plus.
Critère d'évaluation économique: Le prix ne comprend ni la forme de pentes ni le revêtement.
Inclut: Découpe et préparation des membranes en polyoléfines. Extension du mortier-colle. Mise en place de l'imperméabilisation. Mise en place et fixation du kit. Réalisation des renforts aux points singuliers. Résolution des assemblages. Scellement des joints élastiques. Mise en place de la grille.
Critère pour le métré: Nombre d'unités prévues, selon documentation graphique du Projet.
Critère pour le mémoire: On mesurera le nombre d'unités réellement exécutées selon les spécifications du Projet.

| Code | U | Désignation | Quantité | Prix | Montant |
|---|---|---|---|---|---|
| mt09mcm060a | kg | Mortier-colle amélioré, C2 TE S1, selon NF EN 12004, déformable, avec résistance au glissement et temps ouvert allongé, couleur grise, à base de ciment, granulats de granulométrie fine, résines synthétiques et additifs spéciaux, avec propriétés thixotropiques et à durcissement sans retrait. (matériau) | 16 | 0.83 | 13.280 |
| mt15rev011F | m² | Membrane d'étanchéité souple type EVAC, Dry50 30 "REVESTECH", composée d'une double feuille de polyoléfine thermoplastique avec acétate de vinyle éthylène, avec les deux faces revêtues de fibres de polyester non tissées, de 0,52 mm d'épaisseur et 335 g/m², fournie en rouleaux de 1,2 m de largeur et 30 m de longueur, selon NF EN 13956. (matériau) | 5 | 13.51 | 67.550 |
| mt15rev310a | U | Kit Sumi Level 20x20 "REVESTECH", de 200x200 mm, constitué de membrane d'étanchéité souple type EVAC Dry50, de 1500x2000 mm composée d'une double feuille de polyoléfine thermoplastique avec acétate de vinyle éthylène, avec les deux faces revêtues de fibres de polyester non tissées, de 0,52 mm d'épaisseur et 335 g/m², selon NF EN 13956, avec union thermoscellée à la base carrée, amovible et autonettoyante, à carreler, en polyuréthane, avec traitement antibactérien et fongicide de 238x238 mm, écoulement siphoïde, convertible en non siphoïde en polypropylène de 60 mm de hauteur, de sortie horizontale et 40 mm de diamètre, et clé de levage en acier inoxydable, pour imperméabilisation et écoulement d'une douche sans bac. (matériau) | 1 | 281.37 | 281.370 |
| mt15rev170c | kg | Adhésif à base de polyuréthane, Seal Plus "REVESTECH", couleur marron, pour le scellement des joints. (matériau) | 0.11 | 19.37 | 2.131 |
| mt15rev065b | U | Complément pour renfort des points singuliers dans les traitements imperméabilisants via pièces pour la résolution de coins intérieurs, Dry Cornerin "REVESTECH". (matériau) | 1 | 8.21 | 8.210 |
| mo029 | h | Compagnon professionnel III/CP2 poseur de membranes d'étanchéité. (main-d'œuvre) | 1.5 | 29.25 | 43.875 |
| mo067 | h | Ouvrier professionnel II/OP poseur de membranes d'étanchéité. (main-d'œuvre) | 1.5 | 26.02 | 39.030 |
| % | % | Frais de chantier des unités d'ouvrage | 2 % | 455.446 | 9.109 |
|  |  | Coûts directs |  |  | 464.555 |

Déchets:
- pose: mt09mcm060a; facteur de déchet 0.07
- pose: mt15rev011F; facteur de déchet 0.035
- pose: mt15rev310a; facteur de déchet 0.0414
- pose: mt15rev170c Adhésif à base de polyuréthane, Seal Plus "REVESTECH", couleur marron, pour le scellement des joints; facteur de déchet 0.03

## Ressources

**mt09mcm060a** kg Mortier-colle amélioré
Données techniques: Coût énergétique 3.871 MJ; Émission de CO2 0.344 kg; Code CED 17 09 04; Masse de l'élément 1 kg; Volume 0.000667 m3
Déchets:
- emballage: re170203 Plastique. (composant de déchet); quantité 0.003 kg; Code CED 17 02 03; Masse de l'élément 1 kg; Volume 0.001667 m3

**mt15rev011F** m² Membrane d'étanchéité souple type EVAC
Données techniques: Coût énergétique 39.236 MJ; Émission de CO2 1.948 kg; Code CED 17 02 03; Masse de l'élément 0.335 kg; Volume 0.000558 m3
Déchets:
- emballage: re170203 Plastique; quantité 0.07 kg

**mt15rev310a** U Kit Sumi Level 20x20 "REVESTECH"
Données techniques: Coût énergétique 97.364 MJ; Émission de CO2 4.834 kg; Code CED 17 02 03; Masse de l'élément 1.005 kg; Volume 0.001675 m3

**mt15rev170c** kg Adhésif à base de polyuréthane, Seal Plus "REVESTECH", couleur marron, pour le scellement des joints
Données techniques: Coût énergétique 144.209 MJ; Émission de CO2 7.002 kg; Code CED 17 09 04; Masse de l'élément 1 kg; Volume 0.000667 m3
Déchets:
- emballage: re150104 Emballages métalliques. (composant de déchet); quantité 0.003 kg; Code CED 15 01 04; Masse de l'élément 1 kg; Volume 0.001667 m3
