# Pose d'un précadre en bois sur une cloison en maçonnerie

- Propriété du fichier: CYPE INGENIEROS, S.A.
- Format: FIEBDC-3/2002
- Devise: EUR
- Coûts indirects: 3.00 %
- Frais généraux: 13.00 %
- Bénéfice: 6.00 %
- TVA: 20.00 %

**FKP020** U Pose d'un précadre en bois sur une cloison en maçonnerie, avec des pattes d'ancrage, avec du mortier de ciment, industriel, avec adjuvant hydrofuge, M-5, pendant l'exécution de la cloison et avec le revêtement de sol en place, pour fixation postérieure, sur celui-ci, du cadre de la menuiserie extérieure d'entre 2 et 4 m² de surface.
Pose d'un précadre en bois sur une cloison en maçonnerie, avec des pattes d'ancrage, avec du mortier de ciment, industriel, avec adjuvant hydrofuge, M-5, pendant l'exécution de la cloison et avec le revêtement de sol en place, pour fixation postérieure, sur celui-ci, du cadre de la menuiserie extérieure d'entre 2 et 4 m² de surface.
Inclut: Implantation. Nivellement et mise d'aplomb. Fixation définitive du précadre.
Critère de métré de projet: Nombre d'unités prévues, selon documentation graphique du Projet.
Critère de mesure de l'ouvrage: On mesurera le nombre d'unités réellement exécutées selon les spécifications du Projet.

| Code | U | Désignation | Quantité | Prix | Montant |
|---|---|---|---|---|---|
| mt08aaa010a | m³ | Eau. (matériau) | 0.008 | 1.50 | 0.01 |
| mt09mif010ia | t | Mortier industriel pour maçonnerie, de ciment, couleur grise, avec adjuvant hydrofuge, catégorie M-5 (résistance à la compression 5 N/mm²), fourni en sacs, selon NF EN 998-2. (matériau) | 0.043 | 38.06 | 1.64 |
| mo020 | h | Compagnon professionnel III/CP2 construction. (main-d'œuvre) | 0.354 | 25.59 | 9.06 |
| mo113 | h | Ouvrier d'exécution I/OE1 construction. (main-d'œuvre) | 0.354 | 22.14 | 7.84 |
| % | % | Coûts directs complémentaires | 2 % | 18.55 | 0.37 |
|  |  | Coûts directs |  |  | 18.92 |
