# Joint de dilatation dans un revêtement de sol continu en béton, avec un profilé pré-assemblé

- Propriété du fichier: CYPE Ingenieros S.A.
- Format: FIEBDC-3/2016
- Logiciel: Générateur de prix de la construction. CYPE Ingenieros, S.A.
- Date: 25/11/2021
- Devise: EUR
- Coûts indirects: 3 %
- Frais généraux: 13 %
- Bénéfice: 6 %
- TVA: 20 %

## F Aménagements et finitions

### FS Revêtements de sols

#### FSM Béton et mortier

**FSM140** m Joint de dilatation dans un revêtement de sol continu en béton, avec un profilé pré-assemblé.
Joint de dilatation dans un revêtement de sol continu en béton, avec profilé pré-assemblé de 185 mm de hauteur, composé de deux profilés en acier galvanisé, unis entre eux, entre lesquels est placée mousse de polystyrène. Comprend les pieds d'ancrage et les éléments de fixation.
Inclut: Implantation du joint. Coupe et mise en place du profilé dans l'élément à bétonner. Réalisation des assemblages entre profilés. Résolution des liaisons. Fixation et ajustement des profilés.
Critère pour le métré: Longueur mesurée selon documentation graphique du Projet.
Critère pour le mémoire: On mesurera la longueur réellement exécutée selon les spécifications du Projet.

| Code | U | Désignation | Quantité | Prix | Montant |
|---|---|---|---|---|---|
| mt18wwe015c | m | Profilé pré-assemblé de 185 mm de hauteur, composé de deux profilés en acier galvanisé, unis entre eux, entre lesquels est placée mousse de polystyrène, pour la réalisation de joints de dilatation dans un revêtement continu en béton; avec pieds d'ancrage et éléments de fixation. (matériau) | 1.05 | 54.56 | 57.288 |
| mo020 | h | Compagnon professionnel III/CP2 construction. (main-d'œuvre) | 0.05 | 25.37 | 1.269 |
| mo113 | h | Ouvrier d'exécution I/OE1 construction. (main-d'œuvre) | 0.05 | 21.21 | 1.061 |
| % | % | Frais de chantier des unités d'ouvrage | 2 % | 59.618 | 1.192 |
|  |  | Coûts directs |  |  | 60.810 |

Déchets:
- pose: mt18wwe015c; facteur de déchet 0.0175

## Ressources

**mt18wwe015c** m Profilé pré-assemblé de 185 mm de hauteur
Données techniques: Coût énergétique 257.178 MJ; Émission de CO2 26.195 kg; Code CED 17 04 05; Masse de l'élément 10.22 kg; Volume 0.004867 m3
Déchets:
- emballage: re170203 Plastique. (composant de déchet); quantité 0.008 kg; Code CED 17 02 03; Masse de l'élément 1 kg; Volume 0.001667 m3
