# Désolidarisation sous revêtement de sol en céramique ou en pierre naturelle, avec nattes à excroissances en polyéthylène

- Propriété du fichier: CYPE Ingenieros S.A.
- Format: FIEBDC-3/2016
- Logiciel: Générateur de prix de la construction. CYPE Ingenieros, S.A.
- Date: 11/06/2025
- Devise: EUR
- Coûts indirects: 3 %
- Frais généraux: 13 %
- Bénéfice: 6 %
- TVA: 20 %

## F Aménagements et finitions

### FS Revêtements de sols

#### FSO Désolidarisation, imperméabilisation et isolation sous revêtement

**FSO010** m² Désolidarisation sous revêtement de sol en céramique ou en pierre naturelle, avec nattes à excroissances en polyéthylène.
Désolidarisation sous revêtement de sol en céramique ou en pierre naturelle, avec natte de désolidarisation à excroissances en polyéthylène, de 1 m de largeur et 3 mm d'épaisseur, avec les deux faces revêtues de géotextile non tissé en polypropylène, fixée au support avec du mortier-colle amélioré, C2 E, avec temps ouvert allongé, étendu avec une truelle dentée.
Inclut: Coupe et préparation de la natte de désolidarisation. Extension du mortier-colle sur la surface support. Mise en place de la natte de désolidarisation.
Critère pour le métré: Surface mesurée selon documentation graphique du Projet.
Critère pour le mémoire: On mesurera la surface réellement exécutée selon les spécifications du Projet.

| Code | U | Désignation | Quantité | Prix | Montant |
|---|---|---|---|---|---|
| mt09mcr250a | kg | Mortier-colle amélioré, C2 E, avec temps ouvert allongé, selon NF EN 12004, pour la fixation de géomembranes, composé de ciments spéciaux, granulats sélectionnés et résines synthétiques. (matériau) | 2 | 0.7 | 1.400 |
| mt15rev180a | m² | Natte de désolidarisation à excroissances en polyéthylène, de 1 m de largeur et 3 mm d'épaisseur, avec les deux faces revêtues de géotextile non tissé en polypropylène, fournie en rouleaux de 30 m de longueur. (matériau) | 1.05 | 16.49 | 17.315 |
| mo029 | h | Compagnon professionnel III/CP2 poseur de membranes d'étanchéité. (main-d'œuvre) | 0.1 | 30.66 | 3.066 |
| mo067 | h | Ouvrier professionnel II/OP poseur de membranes d'étanchéité. (main-d'œuvre) | 0.1 | 27.27 | 2.727 |
| % | % | Frais de chantier des unités d'ouvrage | 2 % | 24.508 | 0.490 |
|  |  | Coûts directs |  |  | 24.998 |

Déchets:
- pose: mt09mcr250a; facteur de déchet 0.07
- pose: mt15rev180a; facteur de déchet 0.0348236

## Ressources

**mt09mcr250a** kg Mortier-colle amélioré
Données techniques: Coût énergétique 3.871 MJ; Émission de CO2 0.344 kg; Code CED 17 09 04; Masse de l'élément 1 kg; Volume 0.000667 m3
Déchets:
- emballage: re170203 Plastique. (composant de déchet); quantité 0.003 kg; Code CED 17 02 03; Masse de l'élément 1 kg; Volume 0.001667 m3

**mt15rev180a** m² Natte de désolidarisation à excroissances en polyéthylène
Données techniques: Coût énergétique 78.510 MJ; Émission de CO2 2.829 kg; Code CED 17 06 04; Masse de l'élément 0.55 kg; Volume 0.000917 m3
Déchets:
- emballage: re170203 Plastique; quantité 0.032 kg
