# Système de plancher sur vide sanitaire "PLANCHERS ACOR" et mur de soubassement

- Propriété du fichier: CYPE Ingenieros S.A.
- Format: FIEBDC-3/2016
- Logiciel: Générateur de prix de la construction. CYPE Ingenieros, S.A.
- Date: 27/03/2024
- Devise: EUR
- Coûts indirects: 3 %
- Frais généraux: 13 %
- Bénéfice: 6 %
- TVA: 20 %

## G Structure et gros oeuvre

### GB Planchers bas

#### GBV Planchers sur vide sanitaire

**GBV030** m² Système de plancher sur vide sanitaire "PLANCHERS ACOR" et mur de soubassement.
Plancher sur vide sanitaire, système EcoTherm "PLANCHERS ACOR", en béton armé, de 27=10+12+5 cm d'épaisseur et 3,95 m²K/W de résistance thermique, réalisé avec: 0,079 m³/m² de béton C25/30 (XC1(F); D10; S3; Cl 0,4) prêt à l'emploi, et coulage à la benne et 6 kg/m² d' acier Fe E 500 en zone de renfort au moments négatifs et de connecteurs de poutrelles et de chaînages; poutrelles treillis, gamme T "PLANCHERS ACOR", de 14 cm de hauteur, avec deux barres à haute adhérence de 8 à 12 mm de diamètre en partie inférieure, une de 12 à 16 mm en partie supérieure et un treillis de 6 mm de diamètre; entrevous en polystyrène, découpés, 52x123,5x22 cm, de 12 cm de hauteur coffrante, avec languette de 9,8 cm; dalle de compression de 5 cm d'épaisseur, avec une armature de répartition constituée de treillis soudé PAF C 200x200 mm en acier Fe E 500, sur mur de soubassement de 80 cm de hauteur de blocs creux en béton, à revêtir, 500x200x200 mm, résistance normalisée B60 (6 MPa), finition avec une membrane bitumineuse. Comprend les chaînages des murets porteurs.
Critère d'évaluation économique: Le prix ne comprend pas les rupteurs thermiques.
Inclut: MUR DE SOUBASSEMENT: Nettoyage et préparation de la surface support. Implantation. Mise en place et à l'aplomb des mires de référence. Tendu des cordeaux entre les mires. Mise en place des pièces par rangées à niveau. Réalisation des ouvertures de ventilation dans les murs. Mise en place de l'imperméabilisation. PLANCHER SUR VIDE SANITAIRE: Implantation de la géométrie de l'étage. Mise en place des poutrelles et des entrevous. Mise en place des armatures avec des séparateurs homologués. Coulage et compactage du béton. Réglage et nivellement de la dalle de compression. Séchage du béton.
Critère pour le métré: Surface mesurée en grandeur nature à partir des faces extérieures des chaînages du périmètre, selon documentation graphique du Projet, en déduisant les ouvertures de surface supérieure à 6 m².
Critère pour le mémoire: On mesurera, en grandeur réelle, à partir des faces extérieures des chaînages périmétrique, la surface réellement exécutée selon les spécifications du Projet, en déduisant les ouvertures de surface supérieure à 6 m². Tous les éléments intégrants de la structure signalés dans les plans et les détails du projet seront considérés comme inclus.

| Code | U | Désignation | Quantité | Prix | Montant |
|---|---|---|---|---|---|
| mt07bpo100e | U | Entrevous en polystyrène, découpé, pour "PLANCHERS ACOR", 52x123,5x22 cm, de 12 cm de hauteur coffrante, avec languette de 9,8 cm, Up= 0,23 W/(m²K), pour un entraxe de poutrelles de 60 cm, selon NF EN 15037-4. (matériau) | 1.19 | 9 | 10.710 |
| mt07vaa010a | m | Poutrelle treillis, gamme T "PLANCHERS ACOR", de 14 cm de hauteur, avec deux barres à haute adhérence de 8 à 12 mm de diamètre en partie inférieure, une de 12 à 16 mm en partie supérieure et un treillis de 6 mm de diamètre, selon NF EN 15037-1. (matériau) | 1.717 | 9.38 | 16.105 |
| mt07ame030adg | m² | Treillis soudé PAF C 200x200 mm, avec fils de fer longitudinaux de 4,5 mm de diamètre et fils de fer transversaux de 4,5 mm de diamètre, acier Fe E 500, selon NF A35-024. (matériau) | 1.1 | 3.32 | 3.652 |
| mt07aco050a | kg | Ferraille élaborée en atelier industriel avec barres en acier haute adhérence, Fe E 500, de divers diamètres. (matériau) | 6 | 2.62 | 15.720 |
| mt10haf030fOEc | m³ | Béton C25/30 (XC1(F); D10; S3; Cl 0,4), prêt à l'emploi, selon NF EN 206. (matériau) | 0.075 | 144.97 | 10.873 |
| mt02bhg020en | U | Bloc creux en béton, à revêtir, 500x200x200 mm, résistance normalisée B60 (6 MPa), couleur grise, pièces spéciales; avec le prix augmenté de 20% pour cause de pièces spéciales: chaînages et demi-blocs. Selon NF EN 771-3. (matériau) | 6.3 | 1.62 | 10.206 |
| mt08aaa010a | m³ | Eau. (matériau) | 0.006 | 1.5 | 0.009 |
| mt09mif010cb | t | Mortier industriel pour maçonnerie, de ciment, couleur grise, catégorie M-5 (résistance à la compression 5 N/mm²), fourni en vrac, selon NF EN 998-2. (matériau) | 0.032 | 50.2 | 1.606 |
| mt14lba010g | m² | Membrane en bitume modifié par élastomère SBS, LBM(SBS)-40-FP, de 3,5 mm d'épaisseur, masse nominale 4 kg/m², avec une armature de feutre de polyester non tissé de 160 g/m², de surface non protégée. Selon NF EN 13707. (matériau) | 0.84 | 6.93 | 5.821 |
| mt08efa010 | m² | Système de coffrage récupérable de panneaux en bois pour chaînages périphériques. (matériau) | 0.15 | 1.24 | 0.186 |
| mq06mms010 | h | Mélangeuse en continu avec silo, pour mortier industriel à sec, fourni en vrac. (matériel) | 0.123 | 1.94 | 0.239 |
| mo042 | h | Compagnon professionnel III/CP2 du béton. (main-d'œuvre) | 0.596 | 30.72 | 18.309 |
| mo089 | h | Ouvrier professionnel II/OP du béton. (main-d'œuvre) | 0.596 | 27.32 | 16.283 |
| mo021 | h | Compagnon professionnel III/CP2 construction pour des travaux de maçonnerie. (main-d'œuvre) | 0.319 | 29.25 | 9.331 |
| mo114 | h | Ouvrier d'exécution I/OE1 construction pour des travaux de maçonnerie. (main-d'œuvre) | 0.194 | 24.51 | 4.755 |
| % | % | Frais de chantier des unités d'ouvrage | 2 % | 123.805 | 2.476 |
|  |  | Coûts directs |  |  | 126.281 |

Déchets:
- pose: mt07bpo100e; facteur de déchet 0.021
- pose: mt07vaa010a; facteur de déchet 0.0252
- pose: mt07ame030adg; facteur de déchet 0.0198952
- pose: mt07aco050a Ferraille élaborée en atelier industriel avec barres en acier haute adhérence, Fe E 500, de divers diamètres; facteur de déchet 0.0075
- pose: mt02bhg020en; facteur de déchet 0.0105
- pose: mt09mif010cb; facteur de déchet 0.0189
- pose: mt14lba010g; facteur de déchet 0.0649432
- pose: mt08efa010 Système de coffrage récupérable de panneaux en bois pour chaînages périphériques; facteur de déchet 1

## Ressources

**mt07bpo100e** U Entrevous en polystyrène
Données techniques: Coût énergétique 48.068 MJ; Émission de CO2 1.647 kg; Code CED 17 06 04; Masse de l'élément 0.52 kg; Volume 0.000867 m3
Déchets:
- emballage: re170203 Plastique. (composant de déchet); quantité 0.003 kg; Code CED 17 02 03; Masse de l'élément 1 kg; Volume 0.001667 m3

**mt07vaa010a** m Poutrelle treillis
Données techniques: Coût énergétique 26.015 MJ; Émission de CO2 2.513 kg; Code CED 17 01 01; Masse de l'élément 15 kg; Volume 0.01 m3
Déchets:
- emballage: re170201 Bois. (composant de déchet); quantité 0.014 kg; Code CED 17 02 01; Masse de l'élément 1 kg; Volume 0.000909 m3
- emballage: re170203 Plastique; quantité 0.06 kg

**mt07ame030adg** m² Treillis soudé PAF C 200x200 mm
Données techniques: Coût énergétique 12.288 MJ; Émission de CO2 0.638 kg; Code CED 17 04 05; Masse de l'élément 1.25 kg; Volume 0.000595 m3

**mt07aco050a** kg Ferraille élaborée en atelier industriel avec barres en acier haute adhérence, Fe E 500, de divers diamètres
Données techniques: Coût énergétique 9.830 MJ; Émission de CO2 0.510 kg; Code CED 17 04 05; Masse de l'élément 1 kg; Volume 0.000476 m3

**mt10haf030fOEc** m³ Béton C25/30 (XC1(F); D10; S3; Cl 0,4), prêt à l'emploi, selon NF EN 206
Données techniques: Coût énergétique 1840.000 MJ; Émission de CO2 230.000 kg; Code CED 17 01 01; Masse de l'élément 2300 kg; Volume 1.533333 m3

**mt02bhg020en** U Bloc creux en béton
Données techniques: Coût énergétique 12.864 MJ; Émission de CO2 1.512 kg; Code CED 17 01 01; Masse de l'élément 19 kg; Volume 0.012667 m3
Déchets:
- emballage: re170201 Bois; quantité 0.017 kg
- emballage: re170203 Plastique; quantité 0.005 kg

**mt08aaa010a** m³ Eau
Données techniques: Coût énergétique 60.000 MJ; Émission de CO2 30.000 kg

**mt09mif010cb** t Mortier industriel pour maçonnerie
Données techniques: Coût énergétique 1960.000 MJ; Émission de CO2 170.000 kg; Code CED 17 01 01; Masse de l'élément 1000 kg; Volume 0.666667 m3

**mt14lba010g** m² Membrane en bitume modifié par élastomère SBS
Données techniques: Coût énergétique 233.484 MJ; Émission de CO2 6.574 kg; Code CED 17 03 02; Masse de l'élément 4 kg; Volume 0.004 m3
Déchets:
- emballage: re170203 Plastique; quantité 0.053 kg

**mt08efa010** m² Système de coffrage récupérable de panneaux en bois pour chaînages périphériques
Données techniques: Coût énergétique 205.458 MJ; Émission de CO2 -2.813 kg; Code CED 17 02 01; Masse de l'élément 1.5125 kg; Volume 0.001375 m3
