# Platelage de base de panneaux de particules de bois, type NF Extérieur CTB-H et à bords soignés, de 18 mm d'épaisseur, pour pan de toiture inclinée, placé avec des fixations mécaniques

- Propriété du fichier: CYPE INGENIEROS, S.A.
- Format: FIEBDC-3/2002
- Devise: EUR
- Coûts indirects: 3.00 %
- Frais généraux: 13.00 %
- Bénéfice: 6.00 %
- TVA: 20.00 %

**GCB090** m² Platelage de base de panneaux de particules de bois, type NF Extérieur CTB-H et à bords soignés, de 18 mm d'épaisseur, pour pan de toiture inclinée, placé avec des fixations mécaniques.
Platelage de base de panneaux de particules de bois, type NF Extérieur CTB-H et à bords soignés, de 18 mm d'épaisseur, classe P5 selon EN 312, classe E1 en émission de formaldéhyde, pour pan de toiture inclinée, fixé avec des clous en acier galvanisé. Comprend les découpes et le renfort des bords avec des vis.
Inclut: Implantation des pièces. Clouage des pièces au support base.
Critère de métré de projet: Surface mesurée selon documentation graphique du Projet.
Critère de mesure de l'ouvrage: On mesurera la surface réellement exécutée selon les spécifications du Projet.

| Code | U | Désignation | Quantité | Prix | Montant |
|---|---|---|---|---|---|
| mt07tdm010i | m² | Panneau de particules de bois, type NF Extérieur CTB-H et à bords soignés, de 18 mm d'épaisseur, classe P5 selon EN 312, classe E1 en émission de formaldéhyde. (matériau) | 1.050 | 9.15 | 9.61 |
| mt50spa101 | kg | Clous en acier. (matériau) | 0.150 | 1.30 | 0.20 |
| mo048 | h | Compagnon professionnel III/CP2 charpentier bois. (main-d'œuvre) | 0.173 | 26.87 | 4.65 |
| mo095 | h | Ouvrier professionnel II/OP charpentier bois. (main-d'œuvre) | 0.086 | 24.41 | 2.10 |
| % | % | Coûts directs complémentaires | 2 % | 16.56 | 0.33 |
|  |  | Coûts directs |  |  | 16.89 |
