# Volée d'escalier préfabriquée

- Propriété du fichier: CYPE Ingenieros S.A.
- Format: FIEBDC-3/2016
- Logiciel: Générateur de prix de la construction. CYPE Ingenieros, S.A.
- Date: 28/04/2025
- Devise: EUR
- Coûts indirects: 3 %
- Frais généraux: 13 %
- Bénéfice: 6 %
- TVA: 20 %

## G Structure et gros oeuvre

### GE Passerelles et escaliers

#### GEF Béton préfabriqué

**GEF010** m² Volée d'escalier préfabriquée.
Volée d'escalier préfabriquée en béton armé et précontraint, fck=35 N/mm², avec des marches ne dépassant pas 35x17 cm, et surface supérieure finie avec du corindon.
Inclut: Implantation des dalles sur les poutres et les murs. Levage et présentation des dalles par grue. Ajustez la position et le nivellement. Réalisation de l'union avec les éléments d'appui. Remplissage et scellement des joints. Montage et démontage des étais complémentaires.
Critère pour le métré: Surface mesurée à partir de son intérieur en grandeur nature, selon documentation graphique du Projet.
Critère pour le mémoire: On mesurera, en grandeur réelle, par l'intérieur, la surface réellement exécutée selon les spécifications du Projet.

| Code | U | Désignation | Quantité | Prix | Montant |
|---|---|---|---|---|---|
| mt07gpf020 | m² | Volée d'escalier préfabriquée en béton armé et précontraint, fck=35 N/mm², avec des marches ne dépassant pas 35x17 cm, et surface supérieure finie avec du corindon. Selon NF EN 14843. (matériau) | 1 | 81 | 81.000 |
| mq07gte010b | h | Grue autopropulsée à bras télescopique avec une capacité d'élévation de 20 t et 20 m de hauteur maximale de travail. (matériel) | 0.25 | 63.84 | 15.960 |
| mo046 | h | Compagnon professionnel III/CP2 monteur de structures préfabriquées en béton. (main-d'œuvre) | 0.35 | 32.19 | 11.267 |
| mo093 | h | Ouvrier professionnel II/OP monteur de structures préfabriquées en béton. (main-d'œuvre) | 0.35 | 28.63 | 10.021 |
| % | % | Frais de chantier des unités d'ouvrage | 2 % | 118.248 | 2.365 |
|  |  | Coûts directs |  |  | 120.613 |

Déchets:
- pose: mt07gpf020; facteur de déchet 0.0084

## Ressources

**mt07gpf020** m² Volée d'escalier préfabriquée en béton armé et précontraint
Données techniques: Coût énergétique 553.225 MJ; Émission de CO2 50.279 kg; Code CED 17 01 01; Masse de l'élément 336 kg; Volume 0.224 m3
Déchets:
- emballage: re170201 Bois. (composant de déchet); quantité 0.841 kg; Code CED 17 02 01; Masse de l'élément 1 kg; Volume 0.000909 m3
- emballage: re170203 Plastique. (composant de déchet); quantité 0.3 kg; Code CED 17 02 03; Masse de l'élément 1 kg; Volume 0.001667 m3
