# Linteau métallique en tôle d'acier S275JR de 2,5 mm d'épaisseur, de 265 mm de largeur, finition laqué avec peinture en polyester pour extérieurs, placé sur le jambages de l'ouverture

- Propriété du fichier: CYPE INGENIEROS, S.A.
- Format: FIEBDC-3/2002
- Devise: EUR
- Coûts indirects: 3.00 %
- Frais généraux: 13.00 %
- Bénéfice: 6.00 %
- TVA: 20.00 %

**GLA040** m Linteau métallique en tôle d'acier S275JR de 2,5 mm d'épaisseur, de 265 mm de largeur, finition laqué avec peinture en polyester pour extérieurs, placé sur le jambages de l'ouverture.
Linteau métallique en tôle d'acier S275JR de 2,5 mm d'épaisseur, de 265 mm de largeur, finition laqué avec peinture en polyester pour extérieurs, placé sur le jambages de l'ouverture.
Inclut: Nettoyage et préparation du plan d'appui du système. Implantation du niveau d'appui des éléments. Mise en place et fixation provisoire du linteau. Aplomb et nivellement. Exécution des assemblages.
Critère de métré de projet: Longueur mesurée selon documentation graphique du Projet, y compris les connexions aux appuis.
Critère de mesure de l'ouvrage: On mesurera la longueur réellement exécutée selon les spécifications du Projet, y compris les appuis.
Critère d'évaluation économique: Le prix comprend les tirants de platine, les vis et le scellage des joints au moyen d'un cordon de silicone neutre.

| Code | U | Désignation | Quantité | Prix | Montant |
|---|---|---|---|---|---|
| mt20dah010g | m | Linteau métallique en tôle d'acier S275JR de 2,5 mm d'épaisseur, de 265 mm de largeur, finition laqué avec peinture en polyester pour extérieurs. (matériau) | 1.000 | 32.75 | 32.75 |
| mo020 | h | Compagnon professionnel III/CP2 construction. (main-d'œuvre) | 0.188 | 25.59 | 4.81 |
| mo113 | h | Ouvrier d'exécution I/OE1 construction. (main-d'œuvre) | 0.188 | 22.14 | 4.16 |
| % | % | Coûts directs complémentaires | 2 % | 41.72 | 0.83 |
|  |  | Coûts directs |  |  | 42.55 |
