# Linteau en profilé en aluminium

- Propriété du fichier: CYPE Ingenieros S.A.
- Format: FIEBDC-3/2016
- Logiciel: Générateur de prix de la construction. CYPE Ingenieros, S.A.
- Date: 27/03/2024
- Devise: EUR
- Coûts indirects: 3 %
- Frais généraux: 13 %
- Bénéfice: 6 %
- TVA: 20 %

## G Structure et gros oeuvre

### GL Linteaux

#### GLL Aluminium

**GLL010** m Linteau en profilé en aluminium.
Linteau en aluminium, avec larmier, de 11,5 cm de largeur et de 3,4 cm de hauteur, de profil en aluminium extrudé de 3,2 mm d'épaisseur, de composition 6060, avec traitement thermique T5, finition laqué. Comprend les accessoires de fixation.
Inclut: Nettoyage et préparation du plan d'appui du système. Implantation du niveau d'appui des éléments. Mise en place et fixation provisoire du linteau. Aplomb et nivellement. Exécution des assemblages.
Critère pour le métré: Longueur mesurée selon documentation graphique du Projet, y compris les connexions aux appuis.
Critère pour le mémoire: On mesurera la longueur réellement exécutée selon les spécifications du Projet, y compris les appuis.

| Code | U | Désignation | Quantité | Prix | Montant |
|---|---|---|---|---|---|
| mt20dcu010c | m | Linteau en aluminium, avec larmier, de 11,5 cm de largeur et de 3,4 cm de hauteur, de profil en aluminium extrudé de 3,2 mm d'épaisseur, de composition 6060, avec traitement thermique T5, finition laqué; selon NF EN 12020-2. (matériau) | 1 | 21.83 | 21.830 |
| mt20dcu005b | U | Kit d'accessoires de fixation, pour linteau, constitué de rail, manchon métallique, tiges filetées M8, chevilles et fixations mécaniques. (matériau) | 1 | 1.84 | 1.840 |
| mo020 | h | Compagnon professionnel III/CP2 construction. (main-d'œuvre) | 0.2 | 29.25 | 5.850 |
| mo113 | h | Ouvrier d'exécution I/OE1 construction. (main-d'œuvre) | 0.2 | 24.51 | 4.902 |
| % | % | Frais de chantier des unités d'ouvrage | 2 % | 34.422 | 0.688 |
|  |  | Coûts directs |  |  | 35.110 |
