# Mur de façade en panneaux préfabriqués en béton armé

- Propriété du fichier: CYPE Ingenieros S.A.
- Format: FIEBDC-3/2016
- Logiciel: Générateur de prix de la construction. CYPE Ingenieros, S.A.
- Date: 27/03/2024
- Devise: EUR
- Coûts indirects: 3 %
- Frais généraux: 13 %
- Bénéfice: 6 %
- TVA: 20 %

## G Structure et gros oeuvre

### GM Murs

#### GMX Panneaux en béton

**GMX010** m² Mur de façade en panneaux préfabriqués en béton armé.
Mur de façade constitué de panneaux préfabriqués, lisses, en béton armé de 12 cm d'épaisseur, 3 m de largeur et 14 m de longueur maximum, à bords à rainure et languette, finition lisse de couleur blanche à une face, disposés en position horizontale, avec inclusion ou délimitation des ouvertures. Comprend la mise en place in situ des panneaux à l'aide d'une grue autopropulsée, les étaiements, les pièces spéciales, les éléments métalliques pour la connexion entre les panneaux et entre les panneaux et les éléments structuraux, le scellement des joints avec du silicone neutre sur un cordon en caoutchouc adhésif et le remplissage avec un mortier sans retrait dans les joints horizontaux. Totalement monté.
Inclut: Implantation des panneaux. Mise en place du cordon en caoutchouc adhésif. Positionnement des panneaux à leur emplacement définitif. Aplomb et étaiement des panneaux. Soudure des éléments métalliques de connexion. Scellement des joints et retouche finale avec du mortier à retrait contrôlé.
Critère pour le métré: Surface mesurée selon documentation graphique du Projet, sans dupliquer les coins ni les rencontres, en déduisant les ouvertures de surface supérieure à 3 m².
Critère pour le mémoire: On mesurera la surface réellement exécutée selon les spécifications du Projet, sans dupliquer les coins ni les rencontres, en déduisant les ouvertures de surface supérieure à 3 m².

| Code | U | Désignation | Quantité | Prix | Montant |
|---|---|---|---|---|---|
| mt12pph010aa | m² | Panneau préfabriqué, lisse, en béton armé de 12 cm d'épaisseur, 3 m de largeur et 14 m de longueur maximum, à bords à rainure et languette, finition lisse de couleur blanche à une face, pour la réalisation d'un mur. Selon NF EN 14992. (matériau) | 1 | 46.56 | 46.560 |
| mt12pph011 | kg | Mastic-colle en caoutchouc bitumineux pour le scellement à froid des panneaux préfabriqués en béton. (matériau) | 1 | 1.96 | 1.960 |
| mt50spa052b | m | Grosse planche en bois de pin, de 20x7,2 cm. (matériau) | 0.02 | 6.32 | 0.126 |
| mt50spa081a | U | Étai métallique télescopique, allant jusqu'à 3 m de hauteur. (matériau) | 0.013 | 19.25 | 0.250 |
| mq07gte010c | h | Grue autopropulsée à bras télescopique avec une capacité d'élévation de 30 t et 27 m de hauteur maximale de travail. (matériel) | 0.144 | 75.04 | 10.806 |
| mo050 | h | Compagnon professionnel III/CP2 monteur de panneaux préfabriqués en béton. (main-d'œuvre) | 0.21 | 30.2 | 6.342 |
| mo097 | h | Ouvrier professionnel II/OP monteur de panneaux préfabriqués en béton. (main-d'œuvre) | 0.21 | 26.02 | 5.464 |
| % | % | Frais de chantier des unités d'ouvrage | 2 % | 71.508 | 1.430 |
|  |  | Coûts directs |  |  | 72.938 |

Déchets:
- pose: mt12pph010aa; facteur de déchet 0.0199413
- pose: mt12pph011 Mastic-colle en caoutchouc bitumineux pour le scellement à froid des panneaux préfabriqués en béton; facteur de déchet 0.035
- pose: mt50spa052b Grosse planche en bois de pin, de 20x7,2 cm; facteur de déchet 1
- pose: mt50spa081a Étai métallique télescopique, allant jusqu'à 3 m de hauteur; facteur de déchet 1

## Ressources

**mt12pph010aa** m² Panneau préfabriqué
Données techniques: Coût énergétique 460.943 MJ; Émission de CO2 49.718 kg; Code CED 17 01 01; Masse de l'élément 276 kg; Volume 0.184 m3
Déchets:
- emballage: re170201 Bois. (composant de déchet); quantité 0.649 kg; Code CED 17 02 01; Masse de l'élément 1 kg; Volume 0.000909 m3
- emballage: re170203 Plastique. (composant de déchet); quantité 0.259 kg; Code CED 17 02 03; Masse de l'élément 1 kg; Volume 0.001667 m3

**mt12pph011** kg Mastic-colle en caoutchouc bitumineux pour le scellement à froid des panneaux préfabriqués en béton
Données techniques: Coût énergétique 57.585 MJ; Émission de CO2 0.739 kg; Code CED 17 03 02; Masse de l'élément 1 kg; Volume 0.001 m3
Déchets:
- emballage: re170203 Plastique; quantité 0.056 kg

**mt50spa052b** m Grosse planche en bois de pin, de 20x7,2 cm
Données techniques: Coût énergétique 1124.755 MJ; Émission de CO2 -15.401 kg; Code CED 17 02 01; Masse de l'élément 8.28 kg; Volume 0.007527 m3

**mt50spa081a** U Étai métallique télescopique, allant jusqu'à 3 m de hauteur
Données techniques: Coût énergétique 97.317 MJ; Émission de CO2 5.049 kg; Code CED 17 04 05; Masse de l'élément 9.9 kg; Volume 0.004714 m3
