# Paroi de façade constituée de plaques alvéolaires en béton précontraint, de 16 cm d'épaisseur, 1,2 m de largeur et 9 m de longueur maximum, finition en béton gris, montage vertical

- Propriété du fichier: CYPE INGENIEROS, S.A.
- Format: FIEBDC-3/2002
- Devise: EUR
- Coûts indirects: 3.00 %
- Frais généraux: 13.00 %
- Bénéfice: 6.00 %
- TVA: 20.00 %

**GMX020** m² Paroi de façade constituée de plaques alvéolaires en béton précontraint, de 16 cm d'épaisseur, 1,2 m de largeur et 9 m de longueur maximum, finition en béton gris, montage vertical.
Fourniture et montage vertical d'une paroi de façade constituée de plaques alvéolaires en béton précontraint, de 16 cm d'épaisseur, 1,2 m de largeur et 9 m de longueur maximum, finition en béton gris, avec inclusion ou délimitation des ouvertures. Comprend la résolution de l'appui des plaques sur la surface supérieure à la fondation, le lien des têtes des plaques aux poutres de la structure à l'aide de connecteurs, le lien des extrémités des plaques aux poteaux de la structure et le remplissage des joints avec du silicone neutre, la mise en place in situ des plaques à l'aide d'une grue autopropulsée et d'étaiements. Totalement montées.
Inclut: Implantation des plaques. Mise en place du cordon en caoutchouc adhésif. Positionnement des plaques à leur emplacement de mise en place. Aplomb et étaiement des plaques. Soudure des éléments métalliques de connexion. Scellage des joints et retouche finale avec du mortier de rétraction.
Critère de métré de projet: Surface mesurée selon documentation graphique du Projet, sans dupliquer les coins ni les rencontres, en déduisant les ouvertures de surface supérieure à 3 m².
Critère de mesure de l'ouvrage: On mesurera la surface réellement exécutée selon les spécifications du Projet, sans dupliquer les coins ni les rencontres, en déduisant les ouvertures de surface supérieure à 3 m².

| Code | U | Désignation | Quantité | Prix | Montant |
|---|---|---|---|---|---|
| mt12ppp010a | m² | Plaque alvéolaire en béton précontraint, de 16 cm d'épaisseur, 1,2 m de largeur et 9 m de longueur maximum, finition en béton gris, pour la réalisation d'un mur. Selon NF EN 1168. (matériau) | 1.000 | 17.97 | 17.97 |
| mt12pph011 | kg | Mastic-colle en caoutchouc asphaltique pour le scellage à froid des panneaux préfabriqués en béton. (matériau) | 0.070 | 1.96 | 0.14 |
| mq07gte010c | h | Grue autopropulsée à bras télescopique avec une capacité d'élévation de 30 t et 27 m de hauteur maximale de travail. (matériel) | 0.040 | 66.84 | 2.67 |
| mo050 | h | Compagnon professionnel III/CP2 monteur de panneaux préfabriqués en béton. (main-d'œuvre) | 0.071 | 24.91 | 1.77 |
| mo097 | h | Ouvrier professionnel II/OP monteur de panneaux préfabriqués en béton. (main-d'œuvre) | 0.071 | 21.40 | 1.52 |
| % | % | Coûts directs complémentaires | 2 % | 24.07 | 0.48 |
|  |  | Coûts directs |  |  | 24.55 |
