# Ancrage chimique structural sur une paroi moulée en béton

- Propriété du fichier: CYPE INGENIEROS, S.A.
- Format: FIEBDC-3/2002
- Devise: EUR
- Coûts indirects: 3.00 %
- Frais généraux: 13.00 %
- Bénéfice: 6.00 %
- TVA: 20.00 %

**GSB160** U Ancrage chimique structural sur une paroi moulée en béton, constitué de barre à haute adhérence de 20 mm de diamètre et 100 cm de longueur en acier Fe E 500, fixée avec de la résine époxi dans une perçage de 24 mm de diamètre et 250 mm de profondeur, et chargement manuel des décombres dans le camion ou la benne.
Ancrage chimique structural sur une paroi moulée en béton, constitué de barre à haute adhérence de 20 mm de diamètre et 100 cm de longueur en acier Fe E 500, fixée avec de la résine époxi dans une perçage de 24 mm de diamètre et 250 mm de profondeur, et chargement manuel des décombres dans le camion ou la benne.
Inclut: Implantation de l'orifice sur le parement de la paroi moulée. Réalisation du trou. Nettoyage de la poussière à l'intérieur du trou. Injection d'une résine époxy. Mise en place de l'armature d'attente. Nettoyage des restes générés. Chargement manuel des décombres dans le camion ou la benne.
Critère pour le métré: Nombre d'unités prévues, selon documentation graphique du Projet.
Critère pour le mémoire: On mesurera le nombre d'unités réellement exécutées selon les spécifications du Projet.

| Code | U | Désignation | Quantité | Prix | Montant |
|---|---|---|---|---|---|
| mt07anq010 | U | Cartouche d'adhésif thixotropique à deux composants à base de résine époxy, de 330 ml, pour connexion de barre à haute adhérence en acier et la paroi moulée. (matériau) | 0.080 | 29.73 | 2.38 |
| mt07aco050c | kg | Barres en acier haute adhérence, Fe E 500, fourni sur chantier en barres brutes, de divers diamètres. (matériau) | 2.470 | 1.05 | 2.59 |
| mq06eim060 | h | Applicateur manuel pour cartouches d'injection de résines, avec accessoire mélangeur. (matériel) | 0.300 | 1.54 | 0.46 |
| mo042 | h | Compagnon professionnel III/CP2 du béton. (main-d'œuvre) | 0.110 | 26.79 | 2.95 |
| mo089 | h | Ouvrier professionnel II/OP du béton. (main-d'œuvre) | 0.110 | 23.79 | 2.62 |
| % | % | Frais de chantier des unités d'ouvrage | 2 % | 11.00 | 0.22 |
|  |  | Coûts directs |  |  | 11.22 |
