# Remplissage de l'extrados de la voûte avec béton cellulaire à base de ciment et adjuvant plastifiant-entraîneur d'air

- Propriété du fichier: CYPE INGENIEROS, S.A.
- Format: FIEBDC-3/2002
- Devise: EUR
- Coûts indirects: 3.00 %
- Frais généraux: 13.00 %
- Bénéfice: 6.00 %
- TVA: 20.00 %

**GVV020** m³ Remplissage de l'extrados de la voûte avec béton cellulaire à base de ciment et adjuvant plastifiant-entraîneur d'air, avec des moyens mécaniques, de résistance à la compression 0,2 MPa et 350 kg/m³ de densité, confectionné sur chantier avec ciment gris et adjuvant plastifiant-entraîneur d'air.
Remplissage de l'extrados de la voûte avec béton cellulaire à base de ciment et adjuvant plastifiant-entraîneur d'air, avec des moyens mécaniques, de résistance à la compression 0,2 MPa et 350 kg/m³ de densité, confectionné sur chantier avec ciment gris et adjuvant plastifiant-entraîneur d'air.
Inclut: Extension du matériau de remblai en couches d'épaisseurs uniformes. Réglage de nivellement de la surface de finition.
Critère de métré de projet: Volume mesuré selon documentation graphique du Projet.
Critère de mesure de l'ouvrage: On mesurera le volume réellement exécuté selon les spécifications du Projet.

| Code | U | Désignation | Quantité | Prix | Montant |
|---|---|---|---|---|---|
| mt08cem011a | kg | Ciment Portland CEM II/B-L 32,5 R, couleur grise, en sacs, selon NF EN 197-1. (matériau) | 300.000 | 0.10 | 30.00 |
| mt08adt050 | kg | Adjuvant plastifiant-entraîneur d'air pour bétons cellulaires. (matériau) | 3.000 | 6.31 | 18.93 |
| mt08aaa010a | m³ | Eau. (matériau) | 0.400 | 1.50 | 0.60 |
| mq06cel010 | h | Équipement pour fabrication et pompage de béton cellulaire à base de ciment et adjuvant plastifiant-entraîneur d'air, de 12 m³/h. (matériel) | 0.300 | 23.44 | 7.03 |
| mo020 | h | Compagnon professionnel III/CP2 construction. (main-d'œuvre) | 0.500 | 25.59 | 12.80 |
| mo113 | h | Ouvrier d'exécution I/OE1 construction. (main-d'œuvre) | 1.000 | 22.14 | 22.14 |
| % | % | Frais de chantier des unités d'ouvrage | 2 % | 91.50 | 1.83 |
|  |  | Coûts directs |  |  | 93.33 |
